# Sanierung und Erweiterung Grundschule und Hort Dissenchen Dissenchener Schulstraße 1 03052 Cottbu
Angebotsaufforderung (GAEB DA XML 3.2, DA83)
Projekt: 2024-02
Projektbezeichnung: Sanierung und Erweiterung  Grundschule und Hort Dissenchen  Dissenchener Schulstraße 1  03052 Cottbu
Währung: EUR
Vergabeart: Öffentliche Ausschreibung
Auftraggeber: Stadtverwaltung Cottbus, Fachbereich Hochbau, Karl-Marx-Str. 67, 03044 Cottbus
Erstellt mit: AVAPLAN, AVAPLAN win64bit 25.1.7.4120, 18.02.2026

## Vorbemerkungen
Vorbemerkungen zum Bauvorhaben

Sanierung und Erweiterung Grundschule und Hort Dissenchen
Neubau Haus B

Anschrift:  Dissenchener Schulstraße 1, 03052 Cottbus

Baubeschreibung:
Im Rahmen der Baumaßnahme erhält die Grundschule Dissenchen einen Neubau als Erweiterungsbau. Die bestehenden Gebäude werden saniert und barrierefrei gemacht. Die Außenanlagen werden komplett neu gestaltet.

Auf dem Schulgrundstück befinden sich folgende Gebäude:

Haus A: Altbau verklinkert, 2-geschossiger Mauerwerksbau, bestehend aus Erd- und Obergeschoß mit Spitzboden und Teilunterkellerung sowie Sparrendach.

Haus B: Neubau mit Klassenzimmern und Mehrzweckräumen, Flachdach

Haus C: Schulgebäude, 3-geschossiger Mauerwerksbau, bestehend aus Erd-, Ober- und Dachgeschoß mit Unterkellerung, barriererfreie Erweiterung, Sparrendach

Nebengebäude: Garagenkomplex mit Schuppen, Mauerwerksbau, 1-geschossig, Pultdach, Abbruch der Garagen, Instandsetzung des Schuppens

In diesem Los sind die Arbeiten für das Haus B enthalten!

Zufahrt: Die Zufahrt erfolgt direkt über Dissenchener Schulstraße 1, 03052 Cottbus

Rauchverbot:
Im gesamten Gebäude, sowie auf dem Schulhof (außerhalb der BE-Fläche) ist absolutes Rauchverbot.

Schulbetrieb:
Die gesamte Baumaßnahme findet unter laufendem Schul- und Hortbetrieb statt. Einschränkungen und Schutzmaßnahmen sind zu berücksichtigen.

Baustelleneinrichtung:
Das Errichten, Vorhalten und Räumen der Baustelleneinrichtung ist in den EP´s abgegolten, wenn nicht Einzelpositionen gesondert im LV ausgewiesen sind. Das Errichten und Vorhalten der Baustelleneinrichtung ist nur entsprechend der genehmigten Planunterlagen (BE-Plan) möglich. Lagerflächen über den ausgewiesenen Anteil im BE-Plan hinaus sind nicht möglich, die Lagerung von Werkzeug und Material im Gebäude ist nur nach Abstimmung mit der Bauleitung durchzuführen.

Lagerflächen:
Lagerflächen befinden sich nur im Bereich des Grundstücks nach Abstimmung, Materialablagerungen außerhalb dieser Flächen und außerhalb des Grundstücks sind nicht möglich.

Anschlüsse:
Baustrom:  230V, bis 32A, Anschlussleistung Kran bis 44kVA
Bauwasser:  ½ Zoll  ist vorhanden
Abrechnung:  entspr. der Besonderen Vertragsbedingungen - siehe Beiblatt

WC-Anlagen:
Werden im Rahmen der zentralen Baustelleneinrichtung gestellt.

Brandschutz:
Für die Durchführung von Heißarbeiten, Trenn- und Schweißarbeiten ist ein Schweißerlaubnisschein beim zuständigen Immobilienamt zu beantragen.

Ausführungsfristen:
Die in den Vertragsbedingungen benannten Ausführungstermine sind zwingend einzuhalten.

2-Schichtbetrieb:
Für die termingerechte Durchführung der Arbeiten ist nach Notwendigkeit  und Aufforderung durch den AG ein 2-schichtiger Betrieb vorzusehen.

Besondere Verkehrssicherung:
Die vorhandenen baulichen Anlagen sind für den Zeitraum der Bauarbeiten vor Beschädigungen und Verunreinigungen zu schützen. Staubentwicklung und Verschmutzungen müssen weitgehend vermieden werden.

Weitere Unternehmer auf der Baustelle:
Bei der Ausführung der ausgeschriebenen Leistungen sind gleichzeitige Bauausführungen anderer Gewerke geplant.

Beräumung Baustelle:
Die Arbeitsplätze sind täglich nach Beendigung der Arbeiten aufzuräumen und anfallende Stoffe (Verpackungsmaterial, Schutt usw.) eigenverantwortlich zu beseitigen. Arbeitsflächen sind täglich besenrein zu verlassen und bei Gefahr abzusperren. Öffentliche Verkehrsflächen sind je nach Verschmutzungsgrad eigenverantwortlich zu reinigen. Aufwendungen dafür sind in den EP einzukalkulieren.

Bautagesberichte des AN:
Der AN verpflichtet sich zum Führen von Bautagesberichten.

Sonstiges:
Erschwerte Transportbedingungen für die Lieferung von Materialien sind in allen Einzelheiten vor Beginn der Arbeiten mit dem AG zu besprechen und angemessen in der Preisgestaltung zu berücksichtigen

## Technische Erläuterungen
Technische Erläuterungen

Die nachfolgende Leistungsbeschreibung umfasst das Liefern, Verlegen und Einsanden von Elektroleerohren, Heizleitungen (KMR) und Trinkwasserleitungen sowie das Einsanden von Gasleitungen. Die erforderlichen Oberboden- und Wegearbeiten erfolgen dabei ebenso bauseits wie das Herstellen der Gräben und deren Verfüllung nach dem Einsanden der Leitungen. Das Liefern und Verlegen der Gasleitung erfolgt durch den Gasversorger. Für den AN besteht Koordinierungspflicht. Die Verlegung der Elektroleerohre und der Heizleitungen unter der Bodenplatte des Neubaus erfolgt durch den Rohbauer. Leistungsgrenze für die Leitungsverlegung gemäß nachfolgender Leistungsbeschreibung bilden die Rohrenden der durch den Rohbauer verlegten Leitungen außerhalb der Bodenplatte des Neubaus.

Die durch den AN zu erbringenden Erdarbeiten umfassen die Herstellung und die Verdichtung des Planums in den bauseitigen Gräben, die Herstellung eines 10 cm starken Sandbetts als Auflager für die Verlegung der Rohrleitungen und das Einsanden der Leitungen bis 15 cm über Scheitel. Dabei ist jeweils die Leitung mit dem größten Durchmesser maßgebend.

Die Hauseinführungen durch die Kellerwand Haus C sind druckwasserdicht auszuführen und müssen für die Anarbeitung der Kellerabdichtung (Schwarze Wanne) geeignet sein. Die vorhandene Dämmung ist nur soweit rückzubauen, wie für die Herstellung der Kernbohrungen, Montage der Futterrohre und die Wiederherstellung der Abdichtung unbedingt erforderlich. Die Wiederherstellung der Abdichtung und Dämmung im Bereich der Kelleraußenwand erfolgt bauseits.

Aufwendungen für die Abstimmung und Koordinierung der Arbeiten mit den anderen am Bau beteiligten Firmen (hier insbesondere mit dem Gasversorger und der Freianlagenfirma) sind in die Einheitspreise einzurechnen und werden nicht gesondert vergütet.

## Medien H-S-E & Fettabscheider
Datum: 04.02.2026
EP-Anteile: Löhne; Stoffe; Geräte; Sonstige

### Abschnitt 1 Medien HSE

#### Titel 1.1 Kabelleerrohre

**1.1.10 Kabelschutzrohr 150mm**
Flexibles Leerrohr-System als Kabelschutzschlauch für gas- und wasserdichte Anbindung an Kabeldurchführung KDS, schwere Ausführung für hohe mechanische Beanspruchung, hohe Laugen- und Säurebeständigkeit, frei von Weichmachern, entsprechend RoHS-Norm, innen glattwandig, in der Außenwand Spirale aus Hart-PVC,
Temperaturbereich von -15°C bis +60°C,
Innendurchmesser: 150 mm,
Außendurchmesser: 165 mm,
Biegeradius: 600 mm
in Teillängen liefern und fachgerecht einbauen.

Liefern, vor Ort konfektionieren und im Rahmen der Bauarbeiten auf verdichtetem Untergrund in Sandbett verlegen und fixieren.

Hersteller / Typ: '..................................................' vom Bieter einzutragen
Menge: 150,000 m
DIN 276/2008: 546

**1.1.20 Trassenwarnband**
Markierung von Rohr-/Kabeltrassen
Trassenwarnband, verlegen ca. 30cm über Rohrscheitel.
liefern und herstellen.
Menge: 90,000 m
DIN 276/2008: 546

**1.1.30 Kunststoff Kabelschacht**
Kunststoff KABELSCHACHT  LW 960 x 960 mm

Schachtabdeckung aus Stahl, zweiteilig, auspflasterbar, mit Stopfen für Aushebelöcher, mit Verriegelung. Die Schachtabdeckung muss sich mit einer Hubhöhe von mind. 50mm an die Umgebung in Höhe und Neigung anpassen lassen. Die Schachtabdeckung muss der DIN EN 124 entsprechen. Der Riegel muss gegen unbeabsichtigte Entriegelung gesichert sein und darf sich nicht durch Vibration lösen. Der Riegelmechanismus muss vor Schmutz geschützt sein.

Schachtbauwerk:

Schachthöhe:  800 mm

Der Kunststoffschacht muss dauerhaft den vertikalen und horizontalen Belastungen standhalten, welche auf die Abdeckung einwirken oder sich im Umfeld des Schachtes aus dem Anwendungsfall gemäß DIN EN 124 D 400 ergeben.

Eine Zulassung des Schachtsystems durch das DIBt Deutsches Institut für Bautechnik oder eine gleichwertige europäische Zulassung ist vorzulegen. Die Vorgaben des DIBt müssen durch eine von der DAkkS oder einer gleichwertigen in Europa akkreditierten Zertifizierungsstelle überwacht werden. Eine laufende Fremdüberwachung der Schacht-Rahmenelemente muss dies gewährleisten.

Der Schachtkorpus muss aus modifiziertem Polycarbonat (PC) oder gleichwertigem Material bestehen. Dieses muss für den vorgesehenen Verwendungszweck geeignet sein.

Der Schacht muss modular aufbaubar sein.

Der Kunststoff muss zertifiziert grundwasserverträglich sein.

Die UV-Stabilität des Kunststoffes nach DIN EN ISO 4892-2:2009-11 ist nachzuweisen.

Der Einbau muss nach anerkannten Regeln der Technik möglich sein. (z.B. Temperaturbeständigkeit des Systems beim Asphaltieren nach ZTV A-StB 12)

Eine formschlüssige Verbindung der Rahmen muss ein Lösen der Rahmen beim Verdichten oder Ausrichten verhindern.

Das Einführen von Rohren oder Versorgungsleitungen muss über definierte Sollbruchstellen sichergestellt werden.

Sollbrüche für Rohraußendurchmesser

- DN160mm pro Seite: 3 Stück;
- Zweiseitig

Zusätzliche Traversen, welche die Zugänglichkeit und Nutzung des Schachtes durch Verringerung der lichten Weite einschränken, sind nicht zulässig.

Bei Arbeiten am Schacht dürfen keine Umwelt- und Gesundheitsschädigende Stoffe freigesetzt werden.

Für Stahlteile ist ein Überzug nach DIN ISO 1461-t Zn o gefordert. Eine galvanische Verzinkung ist nicht zulässig.

Aus Gründen der Nachhaltigkeit dürfen nur Materialien im Schachtkörper Verwendung finden, welche dem bestmöglichen Grundsatz der Abfallvermeidung und Abfallbewirtschaftung nach §6 KrWG entsprechen.

Geforderte Zertifikate einer anerkannten und in der EU zugelassenen Prüforganisation, die mit dem Angebot vorzulegen sind:
- Nachweis der Eignung des Kunststoffes für den Einbau im Verkehrsraum durch eine Bauaufsichtliche Zulassung des Deutschen Instituts für Bautechnik DIBt.
- Zertifikat gemäß DIN EN 124
- Nachweis der Grundwasserverträglichkeit
- Nachweis der UV-Verträglichkeit
- Nachweis der Unbedenklichkeit des Schachtkörpers gegen den Einfluss chemischer Stoffe

incl. 6 Stück Stufentüllen für Rohreinführungen Dmr. 160mm (auch für den Einsatz kleinerer Rohrdurchmesser geeignet),

incl. 6 Stück Schutzrohrabdichtungen zum Schutz vor Versandung von Rohrzügen im Schacht,

liefern und einbauen

Hersteller / Typ: '..................................................' vom Bieter einzutragen
Menge: 2,000 St
DIN 276/2008: 546

**1.1.40 Kabelschutzrohr Aussendurchmesser 150mm in Kabelziehschacht einführen**
Kabelschutzrohr Aussendurchmesser 150 mm in vorgenannten Kabelziehschacht einführen und abdichten
Menge: 12,000 St
DIN 276/2008: 546

**1.1.50 Gebäudeeinführung, Wand, 1x**
Vorbauflansch aus edelstahlverstärktem Kunststoff, zum Andübeln vor einer Kernbohrung zum Anschluss von Systemdeckel, FLS, Dichteinätze, inkl. EPDM Flachdichtung und Befestigungsmaterial
Lieferung inkl.:
1 x KDS 150 Leerrohraufsatz 20 cm, 90° Leerrohrsystem, Aufstellvorrichtung sowie 2 x KDS 150 Verschlussdeckeln beidseitig,

liefern und fachgerecht einbauen.

Hersteller / Typ: '..................................................' vom Bieter einzutragen
Menge: 3,000 St
DIN 276/2008: 546

**1.1.60 Faserzementfutterrohr ID 150**
Faserzementfutterrohr
InnenDurchmesser ID: 150 mm
Wandstärke: 40 cm
mit umlaufender Außenprofilierung für eine homogene und druckwasserdichte Verbindung zum Beton
MPA-geprüft bis 5,0 bar
radonsicher - gemäß FHRK Merkblatt MB 101
Brandschutzklasse A1 nach DIN EN 13501-1
WU-Richtlinie: Beanspruchungsklasse 1 + 2
liefern und fachgerecht einbauen inkl. Wanddurchführung als Kernbohrung
Menge: 3,000 St
DIN 276/2008: 546

**1.1.70 Schnellverschlussstopfen für FLS 150**
Schnellverschlussstopfen für FLS 150
- Flexibles Leerrohr-System, Spannbreite 148 - 162 mm,
liefern und fachgerecht einbauen.
Menge: 3,000 St
DIN 276/2008: 546

**1.1.80 Systemdeckel KDS 150 mit Schlauchadapter 160**
Systemdeckel KDS 150 mit Schlauchadapter 160
Anwendungsbereich: 150 - 165 mm
inkl. Bajonettanschluss mit Überwurfmutter und Verdrehsicherung, Schlauchadapter zum Anschluss von FLS, PE-Wellrohren oder PVC- und PP-Rohren an Kabeldurchführung KDS 150, in Verbindung mit FLS druckwasserdicht bis 2,5 bar, WU-Richtlinie: Beanspruchungsklasse 1 + 2,
liefern und fachgerecht einbauen.
Menge: 3,000 St
DIN 276/2008: 546

#### Titel 1.2 Heizleitung KMR

**1.2.10 KMR 2x50x4,6/175**
Flexibles, vorgedämmtes, selbstkompensierendes Kunststoff-Rohrleitungssystem, produziert gemäß DIN EN 15632 für die Erdverlegung zum Transport von Heiz- oder Kühlwasser. Zweifarbiges Zentrierprofil "Dogbone" zur eindeutigen Zuordnung von Vor- und Rücklaufleitung.
Mediumrohr :
- Vernetztes Polyethylen (PE-Xa) gemäß EN ISO 15875 und DIN 16892/16893.
- Naturfarben, SDR 11 (PN6).
- Sauerstoff-diffusionsdicht gemäß DIN EN 15632 und DIN 4726.
- Korrosions- und verrottungsfrei.
- Max. Temperatur- und Druckbelastung:  +95°C / 6bar. Betriebstemperatur 80°C gemäß DIN EN 15632.
Dämmmaterial (Hybridkonstruktion):
- VIP-Dämmschicht (Vakuum-Isolations- Paneel) mit einem lambda-Wert von 0,004 W/mK. In Kombination mit mehrlagigem, alterungsbeständigem geschlossenzelligem, vernetztem Polyethylen Dämmstoff, dauerelastisch.
- Wasseraufnahme gem. DIN EN 15632 und EN 489 kleiner 1,0 % vol.
Mantelrohr:
- Korrugiertes Polyethylen (PE-HD).
- Mit statischer Nachweisführung bei Erd- und Verkehrslasten (SLW 60 = 60t) nach ATV-DVWK-A127.
Zertifizierung:
- CSTB Systemzertifizierung
KMR 2x50x4,6/175

Hersteller / Typ: '..................................................' vom Bieter einzutragen
Menge: 75,000 m
DIN 276/2008: 544

**1.2.20 Kupplung PN6 50x4,6-50x4,6**
Kupplung für die Verbindung von PE-Xa- und PE 100 Rohren. Fitting und Klemmhülsen aus korrosionsbeständigem Messing, entzinkungsbeständig nach DIN EN ISO 6509. Inbussschrauben aus Edelstahl (Grafitpaste verwenden), Muttern und Unterlegscheiben aus Messing. Mit Kunststoffplättchen vorgeweitete Klemmhülsen (Dimension 63, 75, 90, 110).
Max. +95°C/6 bar oder +20°C/16 bar.
50x4,6-50x4,6
Menge: 2,000 St
DIN 276/2008: 544

**1.2.30 Übergangsnippel PN6 50x4,6-G1 1/4**
Übergangsnippel für den Übergang von PE-Xa- und PE 100 Rohr auf zylindrisches G-Außengewinde, O-Ring dichtend. Fitting und Klemmhülse aus korrosionsbeständigem Messing, entzinkungsbeständig nach DIN EN ISO 6509. Inbussschraube aus Edelstahl (Grafitpaste verwenden), Mutter und Unterlegscheibe aus Messing. Mit Kunststoffplättchen vorgeweitete Klemmhülse (Dimension 63, 75, 90, 110). Max. +95°C/6 bar oder +20°C/16 bar.
Zertifizierungen:
- KOMO Systemzertifizierung nach BRL 5609 überwacht durch Zertifizierungsstelle Kiwa N.V.
- Deklaration nach DIN EN 15632 durch  Zertifizierungsstelle Kiwa N.V.
- DVGW VP600
50x4,6-G1 1/4
Menge: 2,000 St
DIN 276/2008: 544

**1.2.40 Fixpunktmuffe G1 1/4**
Fixpunktmuffe als Fixierungshilfe von Leitungsenden, aus korrosionsbeständigem Messing, entzinkungsbeständig nach DIN EN ISO 6509 mit zylindrischem G-Außen- und Innengewinde, O-Ring dichtend. Lieferung inkl. O-Ring.
Max. +95°C/10 bar oder +20°C/16 bar.
G1 1/4
oder gleichwertig
Menge: 2,000 St
DIN 276/2008: 544

**1.2.50 Fixpunktkonstruktion**
Fixpunktkonstruktion aus verzinktem Profilstahl gemäß Herstellervorschrift zur Schaffung spannungsfreier Anschlüsse an der Gebäudeeinführung, für Vor- und Rücklaufleitung
Menge: 1,000 St
DIN 276/2008: 544

**1.2.60 Gummi-Endkappe, Twin 40+50+63/200**
Gummiendkappe zum Schutz der Dämmung an den Rohrenden und zur Bauteilabschottung. Bestehend aus EPDM Gummi-Endkappe, Klemmring aus Edelstahl und Quell-Dichtungsring.
- wasserdicht bis 0,3 bar bei 30°C.
Twin 40+50+63/200
Menge: 3,000 St
DIN 276/2008: 544

**1.2.70 Längsisoliersatz 200/175/140**
Längsisoliersatz zur Abdichtung von Längsverbindungen Single- oder Twin Rohre mit einem Mantelrohraußendurchmesser von:
- 200, 175 und 140 mm
Bestehend aus ABS-Halbschalen, Dämmhalbschalen, Edelstahlschrauben, Reduzierringen und Dichtpaste.
- wasserdicht bis 0,3 bar bei 30°C
- Statische Nachweisführung für Ver kehrslast bis SLW 60 (60 t) nach ATV-DVWK-A127
In Anlehnung an DIN EN 15632 sind Gummi-Endkappen (Bauteilabschottung) zu verwenden!
Menge: 1,000 St
DIN 276/2008: 544

**1.2.80 Futterrohr DN 250, variabel, in der Wand**
Futterrohr, variabel, in der Wand
Futterrohr aus Spezialfaserzement mit Klebeflansch nach DIN 18533 als Aussparung für Durchdringungen. Dicht gegen drückendes und nichtdrückendes Wasser. Einsatz in noch zu erstellende Bauwerke. Bei Anwendung von flüssig zu verarbeitenden Abdichtungen (Schwarze Wanne).
Futterrohr aus Spezialfaserzement mit Klebeflansch nach DIN 18533,
als Aussparung für Durchdringungen,
zur Aufnahme von Dichtungseinsätzen,
asbestfreier Faserzement für homogene Verbindung zum Beton,
Dichtigkeit gegen drückendes und nichtdrückendes Wasser, gasdicht gegen Bodengase, geprüft nach FHRK Prüfgrundlage GE 102,
mit FHRK-Qualitätssiegel ausgezeichnet,
Einzellänge 415 mm,
mit Klebeflansch für das bauseitige Aufbringen einer Dickbeschichtung (KMB/PMBC) bei drückendem Wasser (W2.1-E), *
Futterrohrinnendurchmesser DN 250,
einschl. Verschlussstopfen

einschl. Kernbohrung in Kelleraußenwand aus Mauerwerk Haus C
Bohrungsdurchmesser: nach Erfordernis
Wandstärke: 400 mm
Menge: 1,000 St
DIN 276/2008: 544

**1.2.90 Ringspalt um Futterrohr schließen**
Ringspalt zwischen Futterrohr und Wandung Kernbohrung in voller Bauteilstärke (400 mm) mit Mörtel verpressen
Menge: 1,000 St
DIN 276/2008: 544

**1.2.100 Mauerdurchführung DWD 175**
Mauerdurchführung DWD 175 zur Gebäudeeinführung des Mantelrohres bei drückendem Wasser. Zum direkten Einsatz in einer WU-Beton Kernlochbohrung oder in ein einbetoniertes Faserzementrohr DWD.
Menge: 1,000 St
DIN 276/2008: 544

**1.2.110 Ergänzungssatz 175**
Ergänzungssatz 175
Zubehör zum Abbau möglicher radialer Spannungen des Mantelrohres bei schräger, nicht rechtwinkliger Einführung in die Wand. Zum direkten Einsatz in einer WU-Beton Kernlochbohrung oder in ein einbetoniertes Faserzeentrohr. Einsatz in Verbindung mit Mauerdurchführung DWD.
Menge: 1,000 St
DIN 276/2008: 544

**1.2.120 Muffenkugelhahn DN 32**
Muffenkugelhahn, PN 6, DN 32
mit einseitigem Verschluss mittels eingedichtetem Muffenstopfen
(zum Abdrücken und als Schutz während der Bauphase)
Menge: 2,000 St
DIN 276/2008: 544

**1.2.130 Kappe DN 32 V4A**
Menge: 2,000 St
DIN 276/2008: 544

**1.2.140 Trassenwarnband mit Aufschrift**
Trassenwarnband zur Kenntlichmachung von im Erdreich verlegten Rohrleitungen. Reißfestes Kunststoffband mit Aufdruck und Symbolen zur Trassenkennzeichnung.
Trassenwarnband, rot 40mm x 30m
Menge: 75,000 m
DIN 276/2008: 544

**1.2.150 Druck- und Dichtheitsprüfung der Heizleitungen mit Wasser**
Druck- und Dichtheitsprüfung der Heizleitungwn in Anlehnung an das Merkblatt des ZVSHK für die Dichtheitsprüfung von Trinkwasser- Installationen, Rohrleitungen aus PE-Xa, Außendurchmesser bis 50 mm, im offenen Leitungsgraben, Ausführung in Anlehnung an DIN EN 14336, Prüfmedium Wasser, einschl. aller erforderlicher Anlagen, Abdichtungen, Verankerungen, Rohrverschlüsse. Einschl. Protokollierung.
Nach der Druck- und Dichtheitsprüfung sind die Leitungen zu entleeren und das Wasser schadlos zu beseitigen.
Menge: 1,000 St
DIN 276/2008: 544

#### Titel 1.3 Trinkwasserleitung

**1.3.10 Futterrohr DN 100 mit Flansch**
Futterrohr mit Klebeflansch nach DIN 18533 als Aussparung für Durchdringungen. Dicht gegen drückendes und nichtdrückendes Wasser. Einsatz in noch zu erstellende Bauwerke. Geeignet für WU-Betonkonstruktionen (Weiße Wanne) und bei Anwendung von flüssig zu verarbeitenden Abdichtungen (Schwarze Wanne).
Futterrohr mit Klebeflansch nach DIN 18533,
als Aussparung für Durchdringungen,
zur Aufnahme von Dichtungseinsätzen,
Dichtigkeit gegen drückendes und nichtdrückendes Wasser, gasdicht,
geprüft nach FHRK Prüfgrundlage GE 102,
mit FHRK-Qualitätssiegel ausgezeichnet,
mit 25 Jahre Garantie,
mit Längenskala für bauseitige Längenanpassung,
mit Befestigungsösen zur variablen Fixierung in der Bewehrung,
mit beidseitigen Verschlussdeckeln,
mit Klebeflansch für das bauseitige Aufbringen einer Dickbeschichtung (KMB/PMBC) bei drückendem Wasser (W2.1-E),
Futterrohrinnendurchmesser DN 100,
Baulänge 500 mm, *
aus 100% recyceltem ABS

Hersteller / Typ: '..................................................' vom Bieter einzutragen

einschl. Kernbohrung in Kelleraußenwand aus Mauerwerk Haus C
Bohrungsdurchmesser: nach Erfordernis
Wandstärke: 400 mm
Menge: 1,000 St
DIN 276/2008: 542

**1.3.20 Ringspalt um Futterrohr schließen**
Ringspalt zwischen Futterrohr und Wandung Kernbohrung in voller Bauteilstärke (400 mm) mit Mörtel verpressen
Menge: 1,000 St
DIN 276/2008: 542

**1.3.30 Dichtungseinsatz als geteilte Dichtung für PE-Rohr da 50 mm**
Dichtungseinsatz zur Abdichtung von Durchdringungen mit Rohren und Kabel. Aufklappbar, für bereits verlegte Leitungen. Dicht gegen drückendes und nichtdrückendes Wasser. Einsatz in bauseitiges Futterrohr oder Kernbohrung (Weiße Wanne).
mit Gestellringen aus Hochleistungskunststoff,
mit integrierter Drehmomentkontrolle durch selbstabscherende Spezialmuttern,
mit Elastomer-Dichtung, Dichtbreite 40 mm, aus EPDM,
Dichtigkeit gegen drückendes und nichtdrückendes Wasser, gasdicht, mit geprüfter Radondichtigkeit,
erfüllt Anforderungen nach FHRK-Standard 40,
geprüft nach FHRK Prüfgrundlage GE 101,
mit FHRK-Qualitätssiegel ausgezeichnet,
mit Umwelt-Produktdeklaration (EPD),
wartungsfreie Ausführung (kein Nachspannen erforderlich),
mit 25 Jahre Garantie,
Außendurchmesser der Medienleitung 50 mm
Futterrohr-/Kernbohrungsinnendurchmesser 100 mm
Menge: 1,000 St
DIN 276/2008: 542

*Hinweis: Hinweistext*
Trinkwasserrohre aus PE-HD Druckrohr mit DVGW-Zulassung
Zur Verlegung im Sandbett geeignet.
Die vereinbarte Leistung beinhaltet, PE-HD Druckrohr zu liefern sowie höhen- und fluchtgerecht in vorhandene Gräben fachgerecht nach DIN EN und KRV Verlegeanleitung zu verlegen.

**1.3.40 PE-HD Druckrohr als Trinkwasserleitung DN 40**
PE-HD Druckrohr als Trinkwasserleitung DN 40
DA = 50 mm, Wanddicke s= 4,6 mm, SDR 11, 16 bar
Rollenware
Menge: 70,000 m
DIN 276/2008: 542

**1.3.50 Form- und Verbindungsstück als Bogen aller Winkelgrade DN 40**
Form- und Verbindungsstück als Bogen aller Winkelgrade
für PE-Druckrohrleitungen als Schweißformstück im Heizwendelverfahren mit DIN/DVGW-Zulassung,
Dimension: 50 x 4,6 mm
Menge: 10,000 St
DIN 276/2008: 542

**1.3.60 Form- und Verbindungsstück als Muffe DN 40**
Form- und Verbindungsstück als Muffe mit herausnehmbaren Anschlag
für PE-Druckrohrleitungen als Schweißformstück im Heizwendelverfahren mit DIN/DVGW-Zulassung,
Dimension: 50 x 4,6 mm
Menge: 10,000 St
DIN 276/2008: 542

**1.3.70 Freistrom-Absperrventil, mit Entleerstopfen, IG, DN 40**
Freistrom-Absperrventil, mit Entleerstopfen, IG, DN 40, mediumberührte Metallteile aus entzinkungsfreiem und korrosionsbeständigem Rotguss, beständig gegen aggressives Wasser, EPDM-Sitzdichtung, O-Ring-Spindelabdichtung, Kegel aus Rotguss, Innengewinde, mit Entleerstopfen, mit grünem Handrad, totraumfrei, DVGW-Zulassung, Kunststoffteile mit KTW-Zulassung, bis DN 50 Schallschutzzulassung nach DIN EN ISO 3822 Klasse 1, DIN EN 1213, Druckstufe PN 16, max. Betriebstemperatur 110 °C
einschl. Übergänge auf PE-Rohrleitung
Menge: 1,000 St
DIN 276/2008: 542

**1.3.80 Trassenwarnband mit Aufschrift**
Trassenwarnband mit Aufschrift
Breite: 40 mm
Menge: 70,000 m
DIN 276/2008: 542

**1.3.90 Druck- und Dichtheitsprüfung der Trinkwasserleitung mit Wasser**
Druck- und Dichtheitsprüfung der Trinkwasserleitung gemäß Merkblatt des ZVSHK für die Dichtheitsprüfung von Trinkwasser-Installationen, Rohrleitungen aus PE-HD, Außendurchmesser bis 50 mm, im offenen Leitungsgraben, Prüfmedium Wasser, einschl. aller erforderlicher Anlagen, Abdichtungen, Verankerungen, Rohrverschlüsse. Einschl. Protokollierung.
Menge: 1,000 St
DIN 276/2008: 544

#### Titel 1.4 Gasleitung

*Hinweis: Hinweistext*
Das Liefern und die Verlegung der Gasleitung erfolgen durch den Gasversorger. Für den AN besteht Koordinierungspflicht.

**1.4.10 Futterrohr DN 100 mit Flansch**
Futterrohr mit Klebeflansch nach DIN 18533 als Aussparung für Durchdringungen. Dicht gegen drückendes und nichtdrückendes Wasser. Einsatz in noch zu erstellende Bauwerke. Geeignet für WU-Betonkonstruktionen (Weiße Wanne) und bei Anwendung von flüssig zu verarbeitenden Abdichtungen (Schwarze Wanne).
Futterrohr mit Klebeflansch nach DIN 18533,
als Aussparung für Durchdringungen,
zur Aufnahme von Dichtungseinsätzen,
Dichtigkeit gegen drückendes und nichtdrückendes Wasser, gasdicht,
geprüft nach FHRK Prüfgrundlage GE 102,
mit FHRK-Qualitätssiegel ausgezeichnet,
mit 25 Jahre Garantie,
mit Längenskala für bauseitige Längenanpassung,
mit Befestigungsösen zur variablen Fixierung in der Bewehrung,
mit beidseitigen Verschlussdeckeln,
mit Klebeflansch für das bauseitige Aufbringen einer Dickbeschichtung (KMB/PMBC) bei drückendem Wasser (W2.1-E),
Futterrohrinnendurchmesser DN 100,
Baulänge 500 mm, *
aus 100% recyceltem ABS

Hersteller / Typ: '..................................................' vom Bieter einzutragen

einschl. Kernbohrung in Kelleraußenwand aus Mauerwerk Haus C
Bohrungsdurchmesser: nach Erfordernis
Wandstärke: 400 mm
Menge: 1,000 St
DIN 276/2008: 543

**1.4.20 Ringspalt um Futterrohr schließen**
Ringspalt zwischen Futterrohr und Wandung Kernbohrung in voller Bauteilstärke (400 mm) mit Mörtel verpressen
Menge: 1,000 St
DIN 276/2008: 543

**1.4.30 Dichtungseinsatz für PE-Rohr da 32 mm**
Dichtungseinsatz zur Abdichtung von Durchdringungen mit Rohren und Kabel.
Dicht gegen drückendes und nichtdrückendes Wasser.
Einsatz in Futterrohr
als nichtgeteilte Dichtung,
mit Gestellringen aus Hochleistungskunststoff,
mit integrierter Drehmomentkontrolle durch selbstabscherende Spezialmuttern,
mit Elastomer-Dichtung, Dichtbreite 40 mm, aus EPDM,
Dichtigkeit gegen drückendes und nichtdrückendes Wasser, gasdicht, mit geprüfter Radondichtigkeit,
erfüllt Anforderungen nach FHRK-Standard 40,
geprüft nach FHRK Prüfgrundlage GE 101,
mit FHRK-Qualitätssiegel ausgezeichnet,
mit Umwelt-Produktdeklaration (EPD),
wartungsfreie Ausführung (kein Nachspannen erforderlich),
Außendurchmesser der Medienleitung 32 mm
Futterrohr-/Kernbohrungsinnendurchmesser 100 mm
Menge: 1,000 St
DIN 276/2008: 543

#### Titel 1.5 Erdarbeiten

*Hinweis: Hinweistext*
Die Oberboden- und Wegearbeiten sowie das Herstellen der Gräben und deren Verschluss oberhalb der eingesandeten Leitungen erfolgen bauseits. Für den AN besteht Koordinierungspflicht.

**1.5.10 Planum herstellen für Gräben und Schächte**
Planum herstellen für Gräben und Schächte
Zulässige Abweichung von der Sollhöhe +/- 1 cm, maschinell bzw. von Hand.
Verdichtung wird nicht gesondert vergütet und ist deshalb mit einzukalkulieren.
Menge: 180,000 m²
DIN 276/2008: 512

**1.5.20 Sand liefern und einbauen**
Material zur Untergrundverbesserung für das Auflager und zur Absandung der Rohre liefern frei Baustelle und im Rohrgraben maschinell und teilweise von Hand einbauen, Mengenermittlung nach Soll/Ist-Vergleich und Lieferschein, lagenweise verfüllen und verdichten. Die erdverlegten Leitungen sind in einem steinfreien Sandbett (Sandkörnung 0/2 bis 0/3) zu verlegen und einzubetten, Einbauhöhe 0,10 m unter Rohrsohle bis 0,15 m über Rohrscheitel.
Verdichtungsgrad Planum von Dpr 100 % ist nachzuweisen
Menge: 70,000 m³
DIN 276/2008: 512

**1.5.30 Nachweis des Verdichtungsgrades mit Meßprotokoll**
Nachweis des Verdichtungsgrades mit Meßprotokoll im Bereich der Leitungsgräben.
Nachweis durch Baugrundgutachter.
Menge: 2,000 St
DIN 276/2008: 512

#### Titel 1.6 Sonstiges

**1.6.10 Anfertigen von Revisionsunterlagen**
*** Bezugsbeschreibung
Anfertigen von Revisionsunterlagen
Die Dokumentationen sind entsprechend VOB Teil C in der nachstehenden Qualität mit Fertigstellung der Baumaßnahme zu übergeben.
Technische Unterlagen, bestehend unter anderem aus Anlagenbeschreibung, Abnahme- und Meßprotokollen sind in Mappen geordnet mit Inhaltsangabe zur Übergabe an den AG zu übergeben.
1 Satz Unterlagen in DIN A4 Ordner geheftet, bestehend aus:
  - technische Unterlagen des verbauten Materials
  - Fachunternehmererklärungen des AN sowie aller Sub-Unternehmen
  - Protokolle über Druckproben und Messungen
Menge: 1,000 St
DIN 276/2008: 549

**1.6.20 weitere Ausfertigung der Revisionsunterlagen in Papier**
*** wie Position 1.6.10
Menge: 2,000 St
DIN 276/2008: 549

**1.6.30 Anfertigung der Revisionsunterlagen auf Datenträger**
*** Bezugsbeschreibung
Anfertigung der Revisionsunterlagen auf Datenträger im pdf-Format in strukturierter Form bestehend aus:
- Anlagenbeschreibung,
- Techn. Unterlagen des verbauten Materials,
- Fachunternehmererklärungen des AN sowie aller Sub-Unternehmen,
- Protokolle über Druckproben und Messungen
Menge: 1,000 St
DIN 276/2008: 549

**1.6.40 weitere Ausfertigung der Revisionsunterlagen auf Datenträger**
*** wie Position 1.6.30
Menge: 2,000 St
DIN 276/2008: 549

**1.6.50 Digitalen Lageplan erstellen im AutoCAD-Format (*.dwg),**
Digitalen Lageplan erstellen im AutoCAD-Format (*.dwg), als allgemeines CAD-Übergabeformat (*.dxf) und als PDF für alle Trassen. Einzutragen sind alle notwendigen Maße sowie Art des Mediums, Rohrdimension, Durchflußrichtung. Bezug auf Gebäudekante oder Messpunkt. Dokumentation ist neben der Revisionsunterlage zusätzlich in Papierform und auf Datenträger auszuliefern.
Menge: 1,000 St
DIN 276/2008: 549

### Abschnitt 2 Grundleitungen und Erdarbeiten & Fettabscheider

*Hinweis: Hinweistext*
Technische Erläuterungen

Für die Verlegung der Grundleitungen sind Rohrleitungsgräben herzustellen.
Hierzu sind durch den AN entsprechende Schachtarbeiten auszuführen. Die Leitungsgräben sind nach entsprechenden Dichtigkeitsprüfungen wieder zu verfüllen und schichtenweise zu verdichten.
Über die Dichtigkeitsprüfung ist ein Protokoll zu fertigen und der Bauleitung
vor Verfüllung des Leitungsgrabens auszuhändigen.

Der Aufbau der Entwässerungsanlage sowie die Abwasserableitung erfolgt entsprechend der DIN-EN 12056. Die Leistungsgrenzen sind wie folgt definiert:
* Schmutzwasser: 1,00 m vor dem Gebäude
* Trinkwasser: Anschluss an die neu verlegt Trinkwasserleitung im Außenbereich

*Hinweis: Hinweistext*
(ZTV) - Zusätzliche Technische Vertragsbedingungen Abwasser-/Wasser-/Gasanlagen

1. Sämtliche Positionen verstehen sich einschließlich liefern und montieren.

2. Der AN hat 2 Wochen vor Beginn der Arbeiten die Qualifikationsnachweise des vorgesehene Personals für die Verlegung der Grundleitungen der Bauleitung zu übergeben.

3. Ausführungspläne
Der AN erhält (vom bauleitenden Ingenieurbüro) die Ausführungspläne für die Grundleitungen in folgender Form:
- 1 Satz Papierpläne
- CAD-Datei als .dwg / .dxf

4. Vermessungsarbeiten
Alle für die Ausführung der Leistung notwendigen Vermessungsarbeiten sind vom AN durchzuführen. Festlegung von Referenzpunkten erfolgen durch den AN.

5. Die Grundleitungen sind nach Fertigstellung zu verdeckeln und eindeutig und dauerbeständig wie folgt zu kennzeichnen und zusätzlich mit reißfester Folie zu ummanteln.
SW = Schmutzwasser
EL = Entlüftung

6. Zustandsfeststellung der fertiggestellten Leistung Sofern keine unzulässigen Abweichungen bestehen, erfolgt eine Zustandsfeststellung der ausgeführten Leistung durch den AG.

#### Titel 2.1 Tiefbauleistungen für TW-Grundleitungen

**2.1.10 Suchschachtung im Bereich vorhandener Schmutzwasserleitungen**
Suchschachtung im Bereich vorhandener Schmutzwasserleitungen
Suchgräben, durch kombinierte Maschinen-/ Handschachtung ausheben, zur Freilegung von Kabeln und Rohrleitungen ab Geländeoberfläche, Tiefe ab OK-Gelände bis 2,00 m, Länge bis 2,00 m, Breite bis 0,8 m herstellen, nach örtlicher Angabe durch die Bauleitung, im Gesamtbaustellenbereich, Querschachtungen, Bodenklasse 3/4 Massen seitlich lagern wiedereinbauen und verdichten. Restmassen (brauchbar) sind auf der Bautrasse zwischenzulagern (Förderweg bis 500 m), Restmassen (unbrauchbar) sind nach Wahl des AN zu entsorgen mit Nachweis.
Menge: 5,000 m³
DIN 276/2008: 411

**2.1.20 Baugruben für Rohrleitung und Schächte herstellen**
Baugruben für Rohrleitung und Schächte herstellen
Boden für Gräben von Rohrleitungen und Schächten profilgerecht nach ATV Erdarbeiten DIN 18300 für die Ausbildung der Gräben sowie der Arbeitsraumbreiten nach EN 1610 ausheben und seitlich lagern, bzw. laden und zwischenlagern.

Aushubtiefe:  bis 2,00 m
Bodenklasse 2-4.

Maschinenschachtung
Menge: 20,000 m³
DIN 276/2008: 411

**2.1.30 Erdmassenaushub Handschachtung, jede Tiefe, für Nachschachtungen innerhalb des**
Erdmassenaushub Handschachtung, jede Tiefe, für Nachschachtungen innerhalb des Rohrgrabens und unterhalb von Leitungsbestand.
Menge: 10,000 m³
DIN 276/2008: 411

**2.1.40 Vollverbau für Schächte und Leitungsgräben**
Vollverbau für Schächte und Leitungsgräben, allseitig, gemäß statischem Nachweis, der vom AN zu führen ist, einschließlich Anpassung des Verbaus bei vorhandenen Leitungen, nach Wahl des AN herstellen, vorhalten, abbauen und abfahren.

Hinweise zur Kalkulation:
Verbautiefe: bis 1,5 m
Sohlenbreite zwischen den Bekleidungen: bis 1,0 m
Zu erwartende Bodenarten: Klasse 2 bis 4
Menge: 30,000 m²
DIN 276/2008: 419

**2.1.50 Unbrauchbarere Erdmassen entsorgen**
Unbrauchbarere Erdmassen entsorgen
Abfuhr und Entsorgung der nicht mehr zur Wiederverwendung geeigneter Erdmassen sowie aus Bodenverdrängung, einschl. Deponiegebühr.
Die Abrechnung erfolgt zum Nachweis (Übernahme- und Wiegescheine), Abfallentsorgungsanlage und Entsorgernummer.
Entsorgung nach Abfallbezeichnung: Boden / Steine
- nicht gefährlicher Abfall zur Verwertung
Abfallschlüssel : 17 05 04
Diese Leistungen sind nur auf besondere Anweisung der örtlichen Bauüberwachung auszuführen.
Menge: 15,000 m³
DIN 276/2008: 411

**2.1.60 Verdichtungsfähiges Material liefern und einbauen**
Verdichtungsfähiges Material liefern und einbauen
Als Ersatz für die nicht wieder einzubauenden Erdmassen und zur Absandung verdichtungsfähiges Material liefern frei Baustelle und im Rohrgraben bzw. Baugruben einbauen, Mengenermittlung nach Soll/Ist-Vergleich und Lieferscheine, verfüllen sowie verdichten, Die erdverlegten Leitung ist in steinfreien Erdstoff oder Sand zu verlegen und einzubetten.
Verdichtungsgrad Planum von Dpr 100 % ist nachzuweisen
Menge: 15,000 m³
DIN 276/2008: 411

**2.1.70 Planum herstellen für Gräben und Schachtbauwerke**
Planum herstellen für Gräben und Schachtbauwerke
Zulässige Abweichung von der Sollhöhe +/- 1 cm, maschinell bzw. von Hand. Verdichtung wird nicht gesondert vergütet und ist deshalb mit einzukalkulieren.
Menge: 30,000 m²
DIN 276/2008: 411

**2.1.80 Verfüllen von Leitungsgräben und Baugruben**
Verfüllen von Leitungsgräben und Baugruben
mit seitlich gelagertem Boden,
schichtenweise verdichten, mit Nachtweis DPr mind. 97 %
Menge: 15,000 m³
DIN 276/2008: 411

**2.1.90 Nachweis des Verdichtungsgrades mit Meßprotokoll**
Nachweis des Verdichtungsgrades mit Meßprotokoll
im Bereich der Leitungsgräben innerhalb und außerhalb
des Gebäudes.
Nachweis durch Baugrundgutachter.
Menge: 1,000 St
DIN 276/2008: 411

#### Titel 2.2 Trinkwasseranschluss

**2.2.10 Anschluss an den Wasseranschluss des Versorgers bis DN 65**
Menge: 1,000 St
DIN 276/2008: 412

**2.2.20 Dichtungseinsatz als geteilte Dichtung für TW-Leitung DN 50**
Dichtungseinsatz mit DPS als geteilte Dichtung, aufklappbar, für bereits verlegte Leitungen,
mit Schnellverschluss
mit asymmetrisch profilierten Stahlringen (DPS bis KB/DN 350) in
Stahl ggv Korrosionsschutzbeschichtung oder Edelstahl 1.4301 (V2A) oder Edelstahl 1.4571/1.4404 (V4A), *
mit wasserdicht verschweißten Bolzen,
mit Elastomer-Dichtung, Dichtbreite 2 x 27 mm, aus EPDM oder EPDM-TW (Trinkwasser) oder NBR (kraftstoff- / ölbeständig) oder Silikon (hochtemperaturbeständig) oder FPM (chemikalienbeständig), *
mit 3 mm orangefarbenen Mittelring aus EPDM (bis KB/DN 350),
Dichtigkeit gegen drückendes Wasser, gasdicht,
mit geprüfter Radondichtigkeit,
erfüllt Anforderungen nach FHRK-Standard 40,
geprüft nach FHRK Prüfgrundlage GE 101,
mit FHRK-Qualitätssiegel ausgezeichnet,
wartungsfreie Ausführung (kein Nachspannen erforderlich),
mit 25 Jahre Garantie,
einschl. Kernbohrungsversiegelung bei Einsatz in Kernbohrungen,

Außendurchmesser der Medienleitung 63 mm
Futterrohr-/Kernbohrungsinnendurchmesser  100 mm

liefern und nach Einbauanleitung des Herstellers montieren.
Menge: 1,000 St
DIN 276/2008: 412

**2.2.30 Dichtungseinsatz als geteilte Dichtung für TW-Leitung DN 32**
Dichtungseinsatz mit DPS als geteilte Dichtung, aufklappbar, für bereits verlegte Leitungen,
mit Schnellverschluss
mit asymmetrisch profilierten Stahlringen (DPS bis KB/DN 350) in
Stahl ggv Korrosionsschutzbeschichtung oder Edelstahl 1.4301 (V2A) oder Edelstahl 1.4571/1.4404 (V4A), *
mit wasserdicht verschweißten Bolzen,
mit Elastomer-Dichtung, Dichtbreite 2 x 27 mm, aus EPDM oder EPDM-TW (Trinkwasser) oder NBR (kraftstoff- / ölbeständig) oder Silikon (hochtemperaturbeständig) oder FPM (chemikalienbeständig), *
mit 3 mm orangefarbenen Mittelring aus EPDM (bis KB/DN 350),
Dichtigkeit gegen drückendes Wasser, gasdicht,
mit geprüfter Radondichtigkeit,
erfüllt Anforderungen nach FHRK-Standard 40,
geprüft nach FHRK Prüfgrundlage GE 101,
mit FHRK-Qualitätssiegel ausgezeichnet,
wartungsfreie Ausführung (kein Nachspannen erforderlich),
mit 25 Jahre Garantie,
einschl. Kernbohrungsversiegelung bei Einsatz in Kernbohrungen,

Außendurchmesser der Medienleitung 40 mm
Futterrohr-/Kernbohrungsinnendurchmesser  100 mm

liefern und nach Einbauanleitung des Herstellers montieren.
Menge: 1,000 St
DIN 276/2008: 412

**2.2.40 Wanddurchführung DN 100 in WU-Betonwände**
Wanddurchführung DN 100 in WU-Betonwände
für den Einbau in WU-Betonwände, zum beidseitigen Anschließen von KG/HT Rohren,
Durchmesser: DN 100, Wandstärke: 20 cm,
druckwasserdichte, umlaufende Vierstegdichtung, beidseitig angeformte Steckmuffe, 2 Deckel als Einbauhilfe,
MPA-geprüft bis 10,0 bar, form- und druckstabiles Vollwandmaterial mit geringem Abrieb, Rohr und Rohr-Material nach DIN EN 1401, IAF-geprüft: Radondicht!, WU-Richtlinie: Beanspruchungsklasse 1 + 2,
liefern und fachgerecht einbauen.
Menge: 1,000 St
DIN 276/2008: 412

*Hinweis: Hinweistext*
Trinkwasserrohre aus PE-HD Druckrohr mit DVGW-Zulassung
Zur Verlegung im Sandbett geeignet.
Leistung
Die vereinbarte Leistung beinhaltet, PE-HD Druckrohr
zu liefern sowie höhen- und fluchtgerecht in vorhandene
Gräben fachgerecht nach DIN EN und KRV Verlegeanleitung
zu verlegen.

**2.2.50 PE-HD Druckrohr als Trinkwasserleitung DN 50**
PE-HD Druckrohr als Trinkwasserleitung DN 50
DA = 63 mm, Wanddicke s= 5,8 mm, SDR 11, 16 bar
Menge: 20,000 m
DIN 276/2008: 412

**2.2.60 PE-HD Druckrohr als Trinkwasserleitung DN 40**
PE-HD Druckrohr als Trinkwasserleitung DN 40
DA = 50 mm, Wanddicke s= 4,6 mm, SDR 11, 16 bar
Menge: 10,000 m
DIN 276/2008: 412

**2.2.70 PE-HD Druckrohr als Trinkwasserleitung DN 32**
PE-HD Druckrohr als Trinkwasserleitung DN 32
DA = 40 mm, Wanddicke s= 3,7 mm, SDR 11, 16 bar
Menge: 10,000 m
DIN 276/2008: 412

*Hinweis: Hinweistext*
Klemmfittings für Rohre aus PE-hart und -weich und PP,
Körper aus schwarzem Polypropylen, Überwurfmuttern aus
grauem Polypropylen (aus schwarzem PP bei Maß 16 mm).
Dichtungen aus NBR (Nitril-Kauschuk), Klemmringe aus
weißem Polyacetal, Betriebsdruck: PN 16 bei 20°C
(Wasser), DVGW-geprüft.

**2.2.80 Form- und Verbindungsstück als Bogen aller Winkelgrade DN 50**
Form- und Verbindungsstück als Bogen aller Winkelgrade
für PE-Druckrohrleitungen als Schweißformstück im Heizwendelverfahren mit DIN/DVGW-Zulassung,

Dimension: 63 x 63 mm
Menge: 4,000 St
DIN 276/2008: 412

**2.2.90 Form- und Verbindungsstück als Bogen aller Winkelgrade DN 40**
Form- und Verbindungsstück als Bogen aller Winkelgrade
für PE-Druckrohrleitungen als Schweißformstück im Heizwendelverfahren mit DIN/DVGW-Zulassung,

Dimension: 50 x 50 mm
Menge: 2,000 St
DIN 276/2008: 412

**2.2.100 Form- und Verbindungsstück als Bogen aller Winkelgrade DN 32**
Form- und Verbindungsstück als Bogen aller Winkelgrade
für PE-Druckrohrleitungen als Schweißformstück im Heizwendelverfahren mit DIN/DVGW-Zulassung,

Dimension: 40 x 40 mm
Menge: 2,000 St
DIN 276/2008: 412

**2.2.110 Form- und Verbindungsstück als T-Stück Reduziert 90° DN 65, DN 50, DN 65**
Form- und Verbindungsstück zu PE-Druckrohrleitungen
als Klemmfitting mit DIN/DVGW-Zulassung,
als Abzweig 90°
DN 65, DN 50, DN 65
Menge: 1,000 St
DIN 276/2008: 412

**2.2.120 Form- und Verbindungsstück als T-Stück Reduziert 90° DN 65, DN 40, DN 32**
Form- und Verbindungsstück zu PE-Druckrohrleitungen
als Klemmfitting mit DIN/DVGW-Zulassung,
als Abzweig 90°
DN 65, DN 40, DN 32
Menge: 1,000 St
DIN 276/2008: 412

**2.2.130 Form- und Verbindungsstück als Muffe DN 50**
Form- und Verbindungsstück als Muffe mit herausnehmbaren Anschlag
für PE-Druckrohrleitungen als Schweißformstück im Heizwendelverfahren mit DIN/DVGW-Zulassung,

Dimension: 63 x 63 mm
Menge: 5,000 St
DIN 276/2008: 412

**2.2.140 Form- und Verbindungsstück als Muffe DN 40**
Form- und Verbindungsstück als Muffe mit herausnehmbaren Anschlag
für PE-Druckrohrleitungen als Schweißformstück im Heizwendelverfahren mit DIN/DVGW-Zulassung,

Dimension: 50 x 50 mm
Menge: 3,000 St
DIN 276/2008: 412

**2.2.150 Form- und Verbindungsstück als Muffe DN 32**
Form- und Verbindungsstück als Muffe mit herausnehmbaren Anschlag
für PE-Druckrohrleitungen als Schweißformstück im Heizwendelverfahren mit DIN/DVGW-Zulassung,

Dimension: 40 x 40 mm
Menge: 3,000 St
DIN 276/2008: 412

**2.2.160 Trassenwarnband mit Aufschrift**
Trassenwarnband mit Aufschrift
Breite:  40 mm
Menge: 20,000 m
DIN 276/2008: 411

*Hinweis: Leerrohre für Kabel*

**Ausführungsbeschreibung 7 Ausführungsbeschreibung**
Vollwandiges Abwasserrohrsystem aus Polypropylen (PP-MD) bestehend aus Rohren und Formstücken der Abmessungen DN/OD 110 bis DN/OD 500 gemäß DIN EN 14758-1 (Anwendungsgebiet: UD).
Es ist geeignet für die Erdverlegung innerhalb und außerhalb der Gebäudestruktur entspr. den nachfolgend gelisteten Normen: DIN EN 752, DIN EN 12056, DIN 1986-100 sowie DIN EN 1610
Verbindungstechnik:
- patentiertes Dreifach-Dichtsystem gemäß DIN EN 681-1,
- vereinfachte Steckmontage
Ableitung chemisch aggressiver Abwässer im Bereich pH 2 bis pH 12
Schweißring bei besonderen Anwendungen
Systemanforderungen:
- heißwasserbeständig gemäß DIN EN 752
- Ringsteifigkeit der Rohre gemäß EN ISO 9969 und der Formteile
  gemäß EN ISO 13967
Farbe: Grün
Bezeichnung: KG2000 SN 10
Schwerlastbereich SLW 60 (Mindestüberdeckung von 0,5m gemäß Regelstatik)
Die Verbindungs- und Dichtmaterialien sowie das Montagematerial (Gleitmittel, Reiniger und Klebstoff) sind als Zuschlag in die Einheitspreise mit aufzunehmen.Formstücke sind einzeln aufgeführt. Alle Öffnungen der Rohrstränge sind während der Bauzeit dicht zu verwahren.

**2.2.170 KG 2000-Rohr DN 100, als Leerrohr mit Zugdraht**
*** gemäß Ausführungsbeschreibung 7
Menge: 16,000 m
DIN 276/2008: 411

**2.2.180 KG 2000-Bogen 30°, DN 100**
*** gemäß Ausführungsbeschreibung 7
Form-/Verbindungsstück für KG 2000-Rohr als Bogen 30°,
KGB DN 100
Menge: 21,000 St
DIN 276/2008: 411

**2.2.190 Trassenwarnband mit Aufschrift**
Trassenwarnband mit Aufschrift
Breite:  40 mm
Menge: 16,000 m
DIN 276/2008: 411

#### Titel 2.3 Tiefbauleistungen für SW-Grundleitungen

**2.3.10 Suchschachtung im Bereich vorhandener Schmutzwasserleitungen**
Suchschachtung im Bereich vorhandener Schmutzwasserleitungen
Suchgräben, durch kombinierte Maschinen-/ Handschachtung ausheben, zur Freilegung von Kabeln und Rohrleitungen ab Geländeoberfläche, Tiefe ab OK-Gelände bis 2,00 m, Länge bis 2,00 m, Breite bis 0,8 m herstellen, nach örtlicher Angabe durch die Bauleitung, im Gesamtbaustellenbereich, Querschachtungen, Bodenklasse 3/4 Massen seitlich lagern wiedereinbauen und verdichten. Restmassen (brauchbar) sind auf der Bautrasse zwischenzulagern (Förderweg bis 500 m), Restmassen (unbrauchbar) sind nach Wahl des AN zu entsorgen mit Nachweis.
Menge: 10,000 m³
DIN 276/2008: 411

**2.3.20 Baugruben für Rohrleitung und Schächte herstellen**
Baugruben für Rohrleitung und Schächte herstellen
Boden für Gräben von Rohrleitungen und Schächten profilgerecht nach ATV Erdarbeiten DIN 18300 für die Ausbildung der Gräben sowie der Arbeitsraumbreiten nach EN 1610 ausheben und seitlich lagern, bzw. laden und zwischenlagern.

Aushubtiefe:  bis 2,00 m
Bodenklasse 2-4.

Maschinenschachtung
Menge: 110,000 m³
DIN 276/2008: 411

**2.3.30 Erdmassenaushub Handschachtung, jede Tiefe, für Nachschachtungen innerhalb des**
Erdmassenaushub Handschachtung, jede Tiefe, für Nachschachtungen innerhalb des Rohrgrabens und unterhalb von Leitungsbestand.
Menge: 10,000 m³
DIN 276/2008: 411

**2.3.40 Unbrauchbarere Erdmassen entsorgen**
Unbrauchbarere Erdmassen entsorgen
Abfuhr und Entsorgung der nicht mehr zur Wiederverwendung geeigneter Erdmassen sowie aus Bodenverdrängung, einschl. Deponiegebühr.
Die Abrechnung erfolgt zum Nachweis (Übernahme- und Wiegescheine), Abfallentsorgungsanlage und Entsorgernummer.
Entsorgung nach Abfallbezeichnung: Boden / Steine
- nicht gefährlicher Abfall zur Verwertung
Abfallschlüssel : 17 05 04
Diese Leistungen sind nur auf besondere Anweisung der örtlichen Bauüberwachung auszuführen.
Menge: 60,000 m³
DIN 276/2008: 411

**2.3.50 Verdichtungsfähiges Material liefern und einbauen**
Verdichtungsfähiges Material liefern und einbauen
Als Ersatz für die nicht wieder einzubauenden Erdmassen und zur Absandung verdichtungsfähiges Material liefern frei Baustelle und im Rohrgraben bzw. Baugruben einbauen, Mengenermittlung nach Soll/Ist-Vergleich und Lieferscheine, verfüllen sowie verdichten, Die erdverlegten Leitung ist in steinfreien Erdstoff oder Sand zu verlegen und einzubetten.
Verdichtungsgrad Planum von Dpr 100 % ist nachzuweisen
Menge: 60,000 m³
DIN 276/2008: 411

**2.3.60 Planum herstellen für Gräben und Schachtbauwerke**
Planum herstellen für Gräben und Schachtbauwerke
Zulässige Abweichung von der Sollhöhe +/- 1 cm, maschinell bzw. von Hand. Verdichtung wird nicht gesondert vergütet und ist deshalb mit einzukalkulieren.
Menge: 120,000 m²
DIN 276/2008: 411

**2.3.70 Verfüllen von Leitungsgräben und Baugruben**
Verfüllen von Leitungsgräben und Baugruben
mit seitlich gelagertem Boden,
schichtenweise verdichten, mit Nachtweis DPr mind. 97 %
Menge: 60,000 m³
DIN 276/2008: 411

**2.3.80 Nachweis des Verdichtungsgrades mit Meßprotokoll**
Nachweis des Verdichtungsgrades mit Meßprotokoll
im Bereich der Leitungsgräben innerhalb und außerhalb
des Gebäudes.
Nachweis durch Baugrundgutachter.
Menge: 1,000 St
DIN 276/2008: 411

#### Titel 2.4 SW-Grundleitungen und Zubehör

**Ausführungsbeschreibung 1 Ausführungsbeschreibung**
Vollwandiges Abwasserrohrsystem aus Polypropylen (PP-MD) bestehend aus Rohren und Formstücken der Abmessungen DN/OD 110 bis DN/OD 500 gemäß DIN EN 14758-1 (Anwendungsgebiet: UD).
Es ist geeignet für die Erdverlegung innerhalb und außerhalb der Gebäudestruktur entspr. den nachfolgend gelisteten Normen: DIN EN 752, DIN EN 12056, DIN 1986-100 sowie DIN EN 1610
Verbindungstechnik:
- patentiertes Dreifach-Dichtsystem gemäß DIN EN 681-1,
- vereinfachte Steckmontage
Ableitung chemisch aggressiver Abwässer im Bereich pH 2 bis pH 12
Schweißring bei besonderen Anwendungen
Systemanforderungen:
- heißwasserbeständig gemäß DIN EN 752
- Ringsteifigkeit der Rohre gemäß EN ISO 9969 und der Formteile
  gemäß EN ISO 13967
Farbe: Grün
Bezeichnung: KG2000 SN 10
Schwerlastbereich SLW 60 (Mindestüberdeckung von 0,5m gemäß Regelstatik)
Die Verbindungs- und Dichtmaterialien sowie das Montagematerial (Gleitmittel, Reiniger und Klebstoff) sind als Zuschlag in die Einheitspreise mit aufzunehmen.Formstücke sind einzeln aufgeführt. Alle Öffnungen der Rohrstränge sind während der Bauzeit dicht zu verwahren.

**2.4.10 KG 2000-Rohr DN 100, einschließlich Zuschnitt**
*** gemäß Ausführungsbeschreibung 1
Menge: 10,000 m
DIN 276/2008: 411

**2.4.20 KG 2000-Rohr DN 125, einschließlich Zuschnitt**
*** gemäß Ausführungsbeschreibung 1
Menge: 40,000 m
DIN 276/2008: 411

**2.4.30 KG 2000-Bogen 45°, DN 100**
*** gemäß Ausführungsbeschreibung 1
Form-/Verbindungsstück für KG 2000-Rohr als Bogen 45°,
KGB DN 100
Menge: 8,000 St
DIN 276/2008: 411

**2.4.40 KG 2000-Bogen 45°, DN 125**
*** gemäß Ausführungsbeschreibung 1
Form-/Verbindungsstück für KG 2000-Rohr als Bogen 45°,
KGB DN 125
Menge: 6,000 St
DIN 276/2008: 411

**2.4.50 KG 2000-Abzweig 45°, DN 125/125**
*** gemäß Ausführungsbeschreibung 1
Form-/Verbindungsstück für KG 2000-Rohr als Abzweig 45°,
KG 2000 DN 125/125
Menge: 3,000 St
DIN 276/2008: 411

**2.4.60 KG 2000-Rohr als Reduzierung DN 125 / DN 100**
*** gemäß Ausführungsbeschreibung 1
Menge: 3,000 St
DIN 276/2008: 411

**2.4.70 KG 2000-Doppelmuffe/Überschiebemuffe DN 100**
*** gemäß Ausführungsbeschreibung 1
Form-/Verbindungsstück für KG 2000-Rohr Doppelmuffe/
Überschiebmuffe DN 100
Menge: 5,000 St
DIN 276/2008: 411

**2.4.80 KG 2000-Doppelmuffe/Überschiebemuffe DN 125**
*** gemäß Ausführungsbeschreibung 1
Form-/Verbindungsstück für KG 2000-Rohr Doppelmuffe/
Überschiebmuffe DN 125
Menge: 20,000 St
DIN 276/2008: 411

**2.4.90 KG 2000-Muffenstopfen DN 125**
*** gemäß Ausführungsbeschreibung 1
Form-/Verbindungsstück für KG 2000-Rohr als Muffenstopfen
KG-M DN 125
Menge: 5,000 St
DIN 276/2008: 411

**2.4.100 PP-Schacht DN 600, komplett, Gerinne 90 ° Bogen 125/125**
PP-Schacht DN 600, komplett,
als Einstiegsschacht PP-Schacht DN 600, Schacht komplett,
mit Schachtboden, Schachtrohr, Doppelmuffe und Schachtkonus sowie aller erfoderlicher Dichtelemente,
mit Betonauflagerring (BAR) zur verschiebesicheren Aufnahme einer handelsüblichen Abdeckung LW 600,
Gerinne 90 ° Bogen
Schacht mit 1 x Zulauf DN 125, Ablauf: DN 125
Schachthöhe von Wasserlauf bis GOK: H = ca. 1,00 m
Menge: 1,000 St
DIN 276/2008: 411

**2.4.110 PP-Schacht DN 600, komplett, Gerinne T-Stück 100/125/125**
PP-Schacht DN 600, komplett,
als Einstiegsschacht PP-Schacht DN 1000, Schacht komplett,
mit Schachtboden, Schachtrohr, Doppelmuffe und Schachtkonus sowie aller erfoderlicher Dichtelemente,
mit Betonauflagerring (BAR) zur verschiebesicheren Aufnahme einer handelsüblichen Abdeckung LW 600,
Gerinne T- Stück
Schacht mit 1 x Zulauf DN 100, 1 x Zulauf DN 125  Ablauf: DN 125
Schachthöhe von Wasserlauf bis GOK: H = ca. 2,00 m
Menge: 1,000 St
DIN 276/2008: 411

**2.4.120 PP-Schacht DN 1000, komplett, Gerinne Durchlauf 125/125**
PP-Schacht DN 1000, komplett,
als Einstiegsschacht PP-Schacht DN 1000, Schacht komplett,
mit Schachtboden, Schachtrohr, Doppelmuffe und Schachtkonus sowie aller erfoderlicher Dichtelemente,
mit Betonauflagerring (BAR) zur verschiebesicheren Aufnahme einer handelsüblichen Abdeckung LW 625,
Gerinne Durchlauf
Schacht mit 1 x Zulauf DN 125, Ablauf: DN 125
Schachthöhe von Wasserlauf bis GOK: H = ca. 2,00 m
Menge: 1,000 St
DIN 276/2008: 411

**2.4.130 BEGU-Schachtabdeckung für o. g. Schacht DN 600,**
BEGU-Schachtabdeckung für o. g. Schacht DN 600,
Klasse D400, rund, LW 600 mm,
tagwasserdicht
entsprechend DIN EN 124/RAL-GZ 692
Beton gem. DIN EN 206-1/DIN 1045-2 C35/C45,
Expositionsklasse XD3, XF4, XA3
BEGU-Rahmen, rund, hochziehbar mit Dichtung,
BEGU-Deckel
Auflagefläche mechanisch bearbeitet,
tagwasserdicht, geruchsdicht,
Dichtung öl- und benzinbeständig,
mit 3 Schraubverschlüssen
oder gleichwertig
Menge: 2,000 St
DIN 276/2008: 411

**2.4.140 BEGU-Schachtabdeckung für o. g. Schacht DN 1000,**
BEGU-Schachtabdeckung für o. g. Schacht DN 1000,
Klasse D400, rund, LW 625 mm,
tagwasserdicht
entsprechend DIN EN 124/RAL-GZ 692
Beton gem. DIN EN 206-1/DIN 1045-2 C35/C45,
Expositionsklasse XD3, XF4, XA3
BEGU-Rahmen, rund, hochziehbar mit Dichtung,
BEGU-Deckel
Auflagefläche mechanisch bearbeitet,
tagwasserdicht, geruchsdicht,
Dichtung öl- und benzinbeständig,
mit 3 Schraubverschlüssen
oder gleichwertig
Menge: 1,000 St
DIN 276/2008: 411

**2.4.150 Trassenwarnband mit Aufschrift**
Trassenwarnband mit Aufschrift
Breite:  40 mm
Menge: 50,000 m
DIN 276/2008: 411

#### Titel 2.5 Fettabscheider / Hebeanlage

*Hinweis: Hinweistext*
Zu beachten ist das die Installation des Fettabscheiders und der Hebeanlage vor der Errichtung des Gebäudes stattfinden. Das bedeute das sowohl das Steuergerät "des Schichtdicken-Messgerät für den Fettabscheider" als auch das Steuergerät der "Hybrid-Rückstauhebeanlage" erst nach dem Ende der Malerarbeiten und somit kurz vor der Fertigstellung des Gebäudes installiert werden können.

Installation Fettabscheider & Hebeanlage: 2. Quartal 2026
Fertigstellung Gebäude: 4. Quartal 2027

Dieser Umstand der zeitversetzten Erbringung der Leistung ist bei der Kalkulation der folgenden Positionen unbedingt zu beachten.

**2.5.10 Fettabscheider für Erdeinbau Belastungsklasse D**
Der Abscheider für fetthaltiges Abwasser ist für den
Erdeinbau geeignet und verzichtet auf metallische
Bauteile im Behälter. Der Sammelbehälter aus dauerhaft
beständigem Kunststoff (PE) ist mit einem integrierten
Schlammfang ausgestattet und besitzt ein abgerundetes
Bodenteil für eine schnelle und saubere Entsorgung. Der
Zugang für Reinigungs- und Wartungsarbeiten ist über
eine oder mehrere Revisionsöffnungen möglich. Die
manuelle Entsorgung erfolgt bei geöffnetem Behälter.
Bei Belastungsklasse D ist bauseits eine
Lastverteilungsplatte zu verbauen. Gewährleistung auf den
Werkstoff PE 20 Jahre.

Ausführung
Hinweis Einbau: Erdeinbau frostfreie Tiefe 1200 mm
Schachtsystem: Standard-Schachtsystem
Entsorgungsvariante: Standard
Nenngröße (NS): 4
Fülleinrichtung nach DIN 1988: nein
Entsorgungsart: manuell mit Saugschlauch
Tragfähigkeit (DIN 19901): E4

Allgemeine Merkmale
Material: PE
Norm: EN 1825: 2004
Einbausituation: Einbau ins Erdreich
Auslieferungszustand: installationsfertig
(Verbindungsteile sind bauseits anzuschließen)

Abmessungen
Gewicht netto: 145 kg
Gewicht brutto: 152 kg
Grundwasserbeständigkeit ab Unterkante Bodenteil: 500
mm
Durchmesser: 648 mm
Einbautiefe: 800 - 1200 mm
Art der Höhenverstellbarkeit: teleskopisches
Aufsatzstück, 5 Grad neigbar
Einbringmaß Länge: 1380 mm
Einbringmaß Breite: 1106 mm
Einbringmaß Höhe: 1550 mm

Behälter/Grundkörper
Abstand Rohrsohle Auslauf zu Behälterboden: 1040 mm
Abstand Rohrsohle Zulauf zu Behälterboden: 1110 mm
Auslauf Nennweite (DA): 110 mm
Auslauf Nennweite (DN): 100 mm
Zulauf Nennweite (DA): 110 mm
Zulauf Nennweite (DN): 100 mm
Anschluss Zu-/Auslaufstutzen: PE-HD-Rohre nach DIN
19537, PVC-KG-Rohre nach DIN 19534, PP oder AS
Lichte Weite Einstieg (LW): 600 mm

Abdeckungsmerkmale
Abdeckungsart: Abdeckplatte
Abdeckung Material: Grauguss
Abdeckung Farbe: schwarz
Abdeckung Höhe: 95 mm
Verriegelung: unverriegelt
Belastungsklasse: D 400 (EN 124)
Dichtheit: geruchs- und tagwasserdicht

Abwasserinhalt
Abscheiderinhalt: 370 l
Gesamtvolumen: 770 l
Schlammfanginhalt: 400 l
Speichermenge an Fett: 160 l
Menge: 1,000 St
DIN 276/2008: 411

**2.5.20 Probenahmeschacht d: 450 mm, DN 100, Klasse D**
Probenahmeschacht d: 450 mm, DN 100, Klasse D
Probenahmeschacht LW 450 für Abscheideanlagen, zum Einbau
ins Erdreich, leerlaufend, wasserdicht, beständig gegen
aggressive Abwässer. Minimale Einbautiefe erreichbar durch
Absägen. Fließrichtung: gerade Bei Belastungsklasse D ist
bauseitig eine Lastverteilplatte zu verbauen.

Allgemeine Merkmale
Farbe: schwarz
Material: PE
Abmessungen
Gewicht brutto: 53 kg
Gefällesprung: 160 mm
Einbautiefe: 950 - 1300 mm
Art der Höhenverstellbarkeit: teleskopisches Aufsatzstück
Länge: 730 mm
Behälter/Grundkörper
Abstand Rohrsohle Zulauf zu Behälterboden: 205 mm
Auslauf Nennweite (DA): 110 mm
Auslauf Nennweite (DN): 100 mm
Zulauf Nennweite (DA): 110 mm
Zulauf Nennweite (DN): 100 mm
Lichte Weite Behälter (LW): 450 mm
Abdeckungsmerkmale
Abdeckungsart: Abdeckplatte
Abdeckung Material: Grauguss
Abdeckung Farbe: schwarz
Belastungsklasse: D 400 (EN 124)
Dichtheit: geruchs- und tagwasserdicht
Menge: 1,000 St
DIN 276/2008: 411

**2.5.30 Schichtdicken-Messgerät für Fettabscheider**
Schichtdicken-Messgerät für Fettabscheider
Erdeinbau mit Ultraschallsensor zur zentimetergenauen Überwachung und Meldung der Fettschichtdicke. Mit Netzanschluss, Akkupufferung und optionaler Anschlussmöglichkeit für Fernsignalgeber. Inkl. Befestigungsset zur einfachen bauseitigen Montage und Wartung. Kabel (für Sensor) bauseits verlängerbar bis 60 m. Schaltgerät mit optischem und akustischem Alarm, elektronisches Betriebstagebuch ausgelegt für 12 Monate, Auslesemöglichkeit des Betriebstagebuchs über serielle Schnittstelle.

Die Kabelverbindung zwischen dem "Schichtdicken-Messgerät" und dem Steuergärt welches im Gebäude zu installieren ist soll die Kabelleerrohre die in der Position 02.05.0180 bzw. 02.05.0190 beschrieben sind erfolgen.

Bei der Verpreisung dieser Position ist unbedingt zu beachten das die Installation des Steuergerätes im Gebäude erst 1,5 Jahre nach der Installation des Fettabscheider erfolgen kann
Menge: 1,000 St
DIN 276/2008: 411

**2.5.35 Kabelverlängerungsset für Schichtdicken-Messgerät**
Kabelverlängerungsset passend für das Schichtdicken-Messgerät
Merkmale Kabellänge: 10 m
Menge: 1,000 St
DIN 276/2008: 411

**2.5.40 Kabeldurchführung Set für Fettabscheider Erdeinabu**
Kabeldurchführung Set für Fettabscheider Erdeinabu
Durchführungsset mit teleskopierbarem Verlängerungsrohr, Klips, Dichtung sowie Kabelverschraubung zur Durchführung des Sondenkabels des Schichtdickenmessgeräts SonicControl bei erdeingebauten Fettabscheidern. Hinweis: Bauseitiges PE-HD-Kabelleerrohr DA 50 mm, max. Abstand zwischen Abscheider und frostfrei installiertem Messgerät 60 m.
Menge: 1,000 St
DIN 276/2008: 411

**2.5.50 Hybrid-Rückstauhebeanlage für fäkalienfreies Abwasser**
Hybrid-Rückstauhebeanlage für fäkalienfreies Abwasser
Ausgestattet mit zwei überflutbaren Pumpen, einem motorischen und einem mechanischen Verschlusssystem sowie einem Rückflussverhinderer. Der Sammelbehälter aus dauerhaft beständigem Kunststoff (PE) besitzt einen abgeschlossenen Pumpenraum. Schnellverschlüsse ermöglichen die einfache Entnahme der integrierten Komponenten. Die Steuerung erfolgt durch ein anwenderfreundliches Schaltgerät, das optional über einen potentialfreien Kontakt in die Gebäudeleittechnik eingebunden werden oder Alarm- und Sammelstörmeldungen über eine GSM-Schnittstelle ausgeben kann. Im Normalzustand erfolgt die Entwässerung über das natürliche Gefälle zum Kanal. Rückstau wird durch eine optische Sonde erkannt, wodurch das motorische Verschlusssystem automatisch geschlossen wird und somit kein freier Durchgang zum Kanal mehr besteht. Die Entwässerung während der Rückstauphase erfolgt über eine Druckleitung, die das Abwasser in den Kanal fördert. Die Druckleitung ist in einem geschweißten PE-Rohr, bei der Pumpe SPF 4500 zusätzlich in einen Druckentspannungsschacht, auszuführen.

Die Kabelverbindung zwischen der "Hybrid-Rückstauhebeanlage" und dem Steuergärt welches im Gebäude zu installieren ist soll die Kabelleerrohre die in der Position 02.05.0180 bzw. 02.05.0190 beschrieben sind erfolgen.

Ausführung
Hinweis Einbau: Variante vertiefter Einbau
Anlagenart: Doppelanlage
Absperreinrichtung: Schieber aus Kunststoff
Durchgangsdichtung für Kabelleerrohr (DN): 100
Durchgangsdichtung für Entlüftungsleitung (DN): 70
Pumpensteuerung: Schaltgerät
Rückflussverhinderer: integriert
Druckabgang: waagrecht
Motorische Rückstauklappen: 1

Mechanische Rückstauklappen: 1
Allgemeine Merkmale
Farbe: schwarz
Norm: ÖNORM B 2501
Abwasserart: fäkalienfrei
Einbausituation: freie Aufstellung
Auslieferungszustand: vormontiert zur bauseitigen Endmontage
(Pumpen und Sensorik sind bauseits zu montieren sowie
Schaltgerät ist anzuschließen)
Rückstauschutz: Typ 3
Zulassung: Z-53.2-493
Abmessungen
Gewicht netto: 152 kg
Gewicht brutto: 175 kg
Grundwasserbeständigkeit ab Unterkante Bodenteil: 3000 mm
Gefällesprung: 15 mm
Länge: 1384 mm
Breite: 1200 mm
Höhe: 695 mm
Behälter/Grundkörper
Nenndruck (PN): 10
Druckabgang (DN): 80
Druckabgang (DA): 90 mm
Gerinne: geschlossenes Durchgangsgerinne
Entlüftungsanschluss (DN): 70
Abstand Rohrsohle Auslauf zu Behälterboden: 120 mm
Abstand Rohrsohle Zulauf zu Behälterboden: 135 mm
Auslauf Anzahl: 1
Auslauf Nennweite (DN): 150 mm
Zulauf Nennweite (DN): 150 mm
Zulauf Anzahl: 1
Lichte Weite Behälter (LW): 1000 mm
Nutzvolumen: 20 l
Behältervolumen: 65 l
Fördereinrichtung
Pumpe: SPF 1500-S3
Anzahl Pumpen: 2
Gewicht Pumpe: 24 kg
Anschlusstyp: Direktanschluss
Nennstrom: 2,7 A
Schutzklasse: I
Isolationsklasse: F
Cos phi - Leistungsfaktor: 0,77
Schutzart Pumpe: IP 68 (3m/48h)
Temperaturüberwachung: integriert
Förderguttemperatur (dauerhaft) max.: 40 °C
Förderleistung max.: 28 m³/h
Förderhöhe max.: 7,5 m
Drehzahl: 1415 U/min
Leistung P1: 1,4 kW
Leistung P2: 1,1 kW
Betriebsart: S3 - 50 %
Erforderliche Absicherung (Leitungsschutz): 3 x C 16 A
Typ Anschlussleitung Pumpe: H07RN-F 7G 1,5 mm²
Laufrad Typ: Freistromrad
Freier Kugeldurchgang: 40 mm
Länge Netzanschlussleitung Pumpe: 10 m

Steuerung
Schaltgerät: Comfort Plus
Motorschutz Schalter: ja
Leistung Standby: 5 W
Alarmgeber: optischer Sonde
Instrument Niveauerfassung: Tauchrohr
Art Niveauerfassung: pneumatisch
Schutzart Schaltgerät: IP 54
Betriebsspannung: 400 V
Anschlusstyp: Direktanschluss
Potentialfreier Kontakt: ja
GSM-Schnittstelle: ja
USB-Schnittstelle: ja
Logbuchfunktion: ja
Mehrzeilige Displayanzeige: ja
Batteriepufferung: ja
Selbstdiagnosesystem (SDS): ja
Erforderliche Absicherung (Leitungsschutz): 3 x C 16 A
Menge: 1,000 St
DIN 276/2008: 411

**2.5.55 Kabelverlängerung für das Steurgerät der Hybrid-Rückstauhebeanlage**
Kabelverlängerung passend für das Steurgerät der Hybrid-Rückstauhebeanlage
Merkmale Kabellänge: 10 m
Kabeltyp: NYM-J 5x4 mm²
Menge: 1,000 St
DIN 276/2008: 411

**2.5.60 Schachtmodul für Rückstauhebeanlage**
Schachtmodul für Rückstauhebeanlage
Das Schachtmodul für die Nass- oder Trockenaufstellung ist mit montierten Steighilfen nach DIN EN 13101 und BGR 177, allen erforderlichen Dichtungen und Verbindungskeilen sowie einem Konus mit teleskopischem Aufsatzstück ausgestattet. Die Zwischenstücke aus dauerhaft beständigem Kunststoff (PE) besitzen universale Anschlussmöglichkeiten.

Allgemeine Merkmale
Farbe: schwarz
Material: PE-HD
Norm: EN 13598-2
Einbausituation: Einbau ins Erdreich
Auslieferungszustand: in Teilen zur bauseitigen Montage
(Steighilfen sind werksseitig vormontiert)
Zulassung: Z-42.1-527
Abmessungen
Gewicht netto: 169,71 kg
Gewicht brutto: 189,77 kg
Grundwasserbeständigkeit ab Unterkante Bodenteil: 3000 mm
Einbautiefe: 620 - 869 mm
Art der Höhenverstellbarkeit: teleskopisches Aufsatzstück
Länge: 1200 mm
Breite: 1200 mm
Behälter/Grundkörper
Zulauf max. Anbohrung (DN): 150 mm
Lichte Weite Behälter (LW): 1000 mm
Lichte Weite Einstieg (LW): 800 mm
Abdeckungsmerkmale
Abdeckungsart: Abdeckplatte eckig
Abdeckung Material: Edelstahl

Abdeckung Breite: 1005 mm
Abdeckung Höhe: 245 mm
Abdeckung Länge: 1096 mm
Oberfläche: rutschhemmend
Verriegelung: verriegelt
Belastungsklasse: D 400 (EN 124)
Dichtheit: tagwasserdicht
Menge: 1,000 St
DIN 276/2008: 411

**2.5.70 Kabelbefestigung Set für Technikschacht**
Kabelbefestigung Set für Technikschacht
Kabelbefestigungsset für Technikschacht bestehend aus
-3 Kabelbefestigungsklips
-3 Schrauben
Menge: 1,000 St
DIN 276/2008: 411

**2.5.80 Einbau und Anschluss elektrischer Anlagenkomponenten**
Einbau und Anschluss elektrischer Anlagenkomponenten

Leistungsumfang:
- Elektrische Anlagenkomponenten im Schacht montieren
- Elektrische Leitungen durch das Leerrohr ziehen und am
Schaltgerät anschließen
- Kleinmaterial
- An- und Abfahrt
Menge: 1,000 St
DIN 276/2008: 411

**2.5.90 Einweisung und Inbetriebnahme Rückstauhebeanlage**
Einweisung und Inbetriebnahme Hybrid-Rückstauhebeanlage

Leistungsumfang:
- Überprüfung gemäß Inspektionskarte
- Einweisung Funktionalität der Anlage
- Erläuterung der monatlichen Überprüfung durch den Betreiber
- Hinweis auf Wartungspflicht für den Betreiber
- Optional Wartungsvertrag mit dem Bauherrn abschließen (die
regelmäßige Wartung ist Voraussetzung für die Gewährleistung
und den Versicherungsschutz)
- Anlage wird in einem betriebssicheren Zustand übergeben
Menge: 1,000 St
DIN 276/2008: 411

**Ausführungsbeschreibung 3 Ausführungsbeschreibung**
Abwasserdruckrohre aus PE 100
werden gemäß DIN EN 12201
und unter Beachtung des DIN CERTCO
Zertifizierungsprogramms ZP 14.3.1 AW
hergestellt. Die PE 100 Standardrohre,
Schmelzindexgruppe 003,
Farbe schwarz mit braunen Streifen
(RAL 8023) sind zur Verlegung im
Sandbett geeignet.

Montageort:
im Erdreich und z.T. auch im Gebäude
 - als Druckleitung der Hebeanlage
 - als Entsorgungsleitung

Die Befestigungen für die Rohrleitungen (ca. 2 m)  innerhalb des Gebäudes ist mit einzukalkulieren!!

**2.5.100 PE 100 Druckrohre, SDR 11, 16 bar, 90 x 8,2 mm**
*** gemäß Ausführungsbeschreibung 3
PE 100 Druckrohre, SDR 11, 16 bar,
liefern und fachgerecht nach einschlägigen
Verlegerichtlinien verlegen,

90 x 8,2 mm
Menge: 15,000 m
DIN 276/2008: 411

**2.5.110 Elektro-Schweißfitting 45° / 90 mm**
*** gemäß Ausführungsbeschreibung 3
Elektro-Schweißfitting 45° / 90 mm
für o. g. Druckrohrleitung,
als Winkel 45° zum Schweißen
90 mm
Menge: 8,000 St
DIN 276/2008: 411

**2.5.120 Elektro-Schweißmuffe 90 mm**
*** gemäß Ausführungsbeschreibung 3
Elektro-Schweißmuffe 90 mm
für o. g. Druckrohrleitung,
als Muffe zum Schweißen
90 mm
Menge: 8,000 St
DIN 276/2008: 411

**2.5.130 Generalinspektion für Fettabscheider mit Dichtheitsprüfung**
Generalinspektion/ Leckageprüfung von Abscheider für zuvor beschriebenen Anlagentyp.
Nach DIN 4040 Teil 100 sind Abscheideranlagen vor der Inbetriebnahme und danach in regelmäßigen Abständen von nicht länger als 5 Jahren nach vorheriger vollständiger Entleerung und Reinigung durch einen Fachkundigen auf ihren ordnungsgemäßen Zustand und sachgemäßen Betrieb zu prüfen.
Die Prüfung erfolgt nach DIN 4040 Teil 100 bzw. DIN EN 1825 / DIN EN 1610. Der Bericht umfasst die genaue Beschreibung der Anlage mit Aufmaß, Grafik der Messung und Bilddokumentation, sowie Vorschläge zur weiteren Vorgehensweise (Mängelbeseitigung).
Die Generalinspektion ist durch ein separates fachkundigen Unternehmen durchzuführen, damit die Unabhängigkeit/ Neutralität von Entsorger, Sanierer und Prüfer gewährleistet ist.
Um vorbeschriebene Generalinspektion ausführen zu können, müssen folgende Vorbereitungen getroffen werden:
- vollständige Installation der Anlage.
- die Anlage muss zum Zeitpunkt der Prüfung entleert und gereinigt sein.
- die Möglichkeit der kurzfristigen Wasserbefüllung ist erforderlich.
- ein Helfer ist während Prüfung zur Verfügung zu stellen
- Steighilfen (Leiter) sind zur Verfügung zu stellen.
Zur ordnungsgemäßen Durchführung der Generalinspektion gem. DIN 4040-100 an der Abscheideranlage sind folgende Unterlagen bereit zu stellen:
- Genehmigungen
- Entwässerungspläne
- Bauartzulassung der Abscheideranlage
- Bedienungs- und Wartungsanleitungen
- Entsorgungsnachweise
- Betriebstagebuch
Am Tag der Generalinspektion muß der Abscheiderinhalt entsorgt werden!
Die Entsorgung ist mit einzukalkulieren. Für die Dauer der Generalinspektion darf für ca. 2-3 Stunden kein Zulauf in den Abscheider stattfinden!
Menge: 1,000 St
DIN 276/2008: 411

**2.5.140 Betriebstagebuch für Fettabscheider**
Betriebstagebuch für Fettabscheider
- ausgelegt für 5 Jahre
- enthalten sind Checklisten und Formblätter zur
  Dokumentation der Eigenkontrolle, Wartung und
  Entsorgung der Anlage gemäß DIN4040-100
- umfasst 60 Seiten
- 2fache Ringösenheftung
Menge: 1,000 St
DIN 276/2008: 411

**2.5.150 Inbetriebnahme Fettabscheider durch Kundendienst (Hersteller).**
Inbetriebnahme Fettabscheider durch Kundendienst (Hersteller).

Leistungsumfang:
- Einweisung Abscheider
- Erläuterung der monatlichen Überprüfung durch den Betreiber
- Einstellen Parameter auf Gegebenheiten vor Ort (Einstellen von
Sonic Control)
- Hinweis auf Wartungspflicht für den Betreiber
- Optional Wartungsvertrag mit dem Bauherrn abschließen (die
regelmäßige Wartung ist Voraussetzung für die Gewährleistung
und den Versicherungsschutz)
- Anlage wird in einem betriebssicheren Zustand übergeben
Menge: 1,000 St
DIN 276/2008: 411

**2.5.160 Wartung für Fettabscheider Erdeinbau**
Wartung für Fettabscheider Erdeinbau für Abscheideranlagen Typ G und D
Leistungsumfang (alle Arbeiten werden gemäß Inspektionskarte durchgeführt):
- Visuelle Kontrolle auf Funktionsfähigkeit
- Überprüfung Sonic Control, wenn vorhanden
- Einstellung der Anlage auf höchste Wirtschaftlichkeit
- Hinweis auf Wartungspflicht für den Betreiber, optional
- Anlage ist in einem betriebssicheren Zustand zu übergeben
- Die Beauftragung und Terminabstimmung mit dem Entsorgungsunternehmen erfolgt durch den Auftraggeber
Hinweis:
- Preis inkl. An- und Abfahrt in Deutschland
Der angegebene Preis versteht sich pro Wartung.
Menge: 4,000 jahr
DIN 276/2008: 411

**2.5.170 Wartung Rückstauhebeanlage im Schacht**
Wartung Hybrid-Rückstauhebeanlage im Schacht
Leistungsumfang:
- Überprüfung gemäß Inspektionskarte
- Anlage wird in einem betriebssicheren Zustand übergeben
Menge: 4,000 jahr
DIN 276/2008: 411

*Hinweis: Leerrohre für Kabel*

**Ausführungsbeschreibung 6 Ausführungsbeschreibung**
Vollwandiges Abwasserrohrsystem aus Polypropylen (PP-MD) bestehend aus Rohren und Formstücken der Abmessungen DN/OD 110 bis DN/OD 500 gemäß DIN EN 14758-1 (Anwendungsgebiet: UD).
Es ist geeignet für die Erdverlegung innerhalb und außerhalb der Gebäudestruktur entspr. den nachfolgend gelisteten Normen: DIN EN 752, DIN EN 12056, DIN 1986-100 sowie DIN EN 1610
Verbindungstechnik:
- patentiertes Dreifach-Dichtsystem gemäß DIN EN 681-1,
- vereinfachte Steckmontage
Ableitung chemisch aggressiver Abwässer im Bereich pH 2 bis pH 12
Schweißring bei besonderen Anwendungen
Systemanforderungen:
- heißwasserbeständig gemäß DIN EN 752
- Ringsteifigkeit der Rohre gemäß EN ISO 9969 und der Formteile
  gemäß EN ISO 13967
Farbe: Grün
Bezeichnung: KG2000 SN 10
Schwerlastbereich SLW 60 (Mindestüberdeckung von 0,5m gemäß Regelstatik)
Die Verbindungs- und Dichtmaterialien sowie das Montagematerial (Gleitmittel, Reiniger und Klebstoff) sind als Zuschlag in die Einheitspreise mit aufzunehmen.Formstücke sind einzeln aufgeführt. Alle Öffnungen der Rohrstränge sind während der Bauzeit dicht zu verwahren.

**2.5.180 KG 2000-Rohr DN 100, als Leerrohr mit Zugdraht**
*** gemäß Ausführungsbeschreibung 6
Menge: 16,000 m
DIN 276/2008: 411

**2.5.190 KG 2000-Bogen 30°, DN 100**
*** gemäß Ausführungsbeschreibung 6
Form-/Verbindungsstück für KG 2000-Rohr als Bogen 30°,
KGB DN 100
Menge: 21,000 St
DIN 276/2008: 411

**2.5.200 Trassenwarnband mit Aufschrift**
Trassenwarnband mit Aufschrift
Breite:  40 mm
Menge: 16,000 m
DIN 276/2008: 411

#### Titel 2.6 SW Fett - Grundleitungen

**Ausführungsbeschreibung 5 Ausführungsbeschreibung**
Vollwandiges Abwasserrohrsystem aus Polypropylen (PP-MD) bestehend aus Rohren und Formstücken der Abmessungen DN/OD 110 bis DN/OD 500 gemäß DIN EN 14758-1 (Anwendungsgebiet: UD).
Es ist geeignet für die Erdverlegung innerhalb und außerhalb der Gebäudestruktur entspr. den nachfolgend gelisteten Normen: DIN EN 752, DIN EN 12056, DIN 1986-100 sowie DIN EN 1610
Verbindungstechnik:
- patentiertes Dreifach-Dichtsystem gemäß DIN EN 681-1,
- vereinfachte Steckmontage
Ableitung chemisch aggressiver Abwässer im Bereich pH 2 bis pH 12
Schweißring bei besonderen Anwendungen
Systemanforderungen:
- heißwasserbeständig gemäß DIN EN 752
- Ringsteifigkeit der Rohre gemäß EN ISO 9969 und der Formteile
  gemäß EN ISO 13967
Farbe: Grün
Bezeichnung: KG2000 SN 10
Schwerlastbereich SLW 60 (Mindestüberdeckung von 0,5m gemäß Regelstatik)
Die Verbindungs- und Dichtmaterialien sowie das Montagematerial (Gleitmittel, Reiniger und Klebstoff) sind als Zuschlag in die Einheitspreise mit aufzunehmen.Formstücke sind einzeln aufgeführt. Alle Öffnungen der Rohrstränge sind während der Bauzeit dicht zu verwahren.

**2.6.10 KG 2000-Rohr DN 100, einschließlich Zuschnitt**
*** gemäß Ausführungsbeschreibung 5
Menge: 8,000 m
DIN 276/2008: 411

**2.6.20 KG 2000-Bogen 45°, DN 100**
*** gemäß Ausführungsbeschreibung 5
Form-/Verbindungsstück für KG 2000-Rohr als Bogen 45°,
KGB DN 100
Menge: 2,000 St
DIN 276/2008: 411

**2.6.30 KG 2000-Doppelmuffe/Überschiebemuffe DN 100**
*** gemäß Ausführungsbeschreibung 5
Form-/Verbindungsstück für KG 2000-Rohr Doppelmuffe/
Überschiebmuffe DN 100
Menge: 1,000 St
DIN 276/2008: 411

**2.6.40 KG 2000-Muffenstopfen DN 100**
*** gemäß Ausführungsbeschreibung 5
Form-/Verbindungsstück für KG 2000-Rohr als Muffenstopfen
KG-M DN 100
Menge: 1,000 St
DIN 276/2008: 411

**2.6.50 Trassenwarnband mit Aufschrift**
Trassenwarnband mit Aufschrift
Breite:  40 mm
Menge: 8,000 m
DIN 276/2008: 411

*Hinweis: Belüftungsleitung Fettabscheider*

**2.6.60 KG 2000-Rohr DN 100, einschließlich Zuschnitt**
*** gemäß Ausführungsbeschreibung 5
Menge: 10,000 m
DIN 276/2008: 411

**2.6.70 KG 2000-Bogen 45°, DN 100**
*** gemäß Ausführungsbeschreibung 5
Form-/Verbindungsstück für KG 2000-Rohr als Bogen 45°,
KGB DN 100
Menge: 2,000 St
DIN 276/2008: 411

**2.6.80 Trassenwarnband mit Aufschrift**
Trassenwarnband mit Aufschrift
Breite:  40 mm
Menge: 10,000 m
DIN 276/2008: 411

**2.6.90 KG 2000 NBR-Dichtung DN/OD 110 Öl- und Benzinbeständig**
Dichtung nach DIN EN 681-1, vulkanisiertes Gummi - Klasse WCO, öl-und benzinbeständig für Vollwandabwasserrohre und Formstücke aus Polypropylen (PP-MD) gemäß DIN EN 14758-1 mit werksseitig eingelegter patentierter Lippendichtung. Hochlastkanalrohr mit hoher Ringsteifigkeit > 10 kN/m² (durch MPA-Gutachten nach DIN EN ISO 9969 bestätigt), im Schwerlastbereich (SLW 60) einsetzbar. Die Rohrleitungen sind unter Beachtung der DIN EN 1610 und der Herstellerverlegeanleitung zu verlegen.

Material:  NBR
System:  KG 2000 oder gleichwertig
DN:  100
Menge: 10,000 St
DIN 276/2008: 411

#### Titel 2.7 Sonstige

**2.7.10 Kamerabefahrung der verlegten SW-Leitungen**
Kamerabefahrung der verlegten SW-Leitungen innerhalb und außerhalb von Gebäuden, in verdichteten Leitungsgräben vor Herstellung der Bodenplatte bzw.Oberflächengestaltung, einschl. Untersuchungsbericht und Video-Dokumentation mit Angabe zu Gefälle, Nenngröße usw.
(Hinweis: Gesamtlänge = ca. 60 m, Befahrung in Teilabschnitten)
Menge: 1,000 St
DIN 276/2008: 411

**2.7.20 Dichtheitsprüfung nach DIN EN 1610**
Dichtheitsprüfung nach DIN EN 1610
der Entwässerungsleitungen mit Wasser,
einschl. Protokollierung
Rohrdimension bis DN 150
Menge: 70,000 m
DIN 276/2008: 419

**2.7.30 Stundenlohnleistungen - Facharbeiter**
Bei Ausführung von außervertraglichen Leistungen im Stundenlohn, welche nur auf Anordnung oder mit Zustimmung des Auftraggebers auszuführen sind, werden nachstehend angebotene

V e r e c h n u n g s s ä t z e

gegen Nachweis vergütet.

Anzubieten sind für die jeweilige Arbeitskraft Verrechnungssätze, in denen unaufgegliedert

- Lohn - und lohngebundene Kosten
- betriebliche Gemeinkosten
- Baustellengemeinkosten (einschl. Fahrkosten zur Baustelle)

Zuschläge für Überstunden (Mehrarbeit, Nacht-, Sonn- und Feiertagsarbeit) sind nicht einzubeziehen.

Facharbeiterstunden für unvorhergesehene Arbeiten zum Nachweis
Menge: 5,000 h
DIN 276/2008: 419

**2.7.40 Stundenlohnleistungen - Bauhelfer**
Bei Ausführung von außervertraglichen Leistungen im Stundenlohn, welche nur auf Anordnung oder mit Zustimmung des Auftraggebers auszuführen sind, werden nachstehend angebotene

V e r e c h n u n g s s ä t z e

gegen Nachweis vergütet.

Anzubieten sind für die jeweilige Arbeitskraft Verrechnungssätze, in denen unaufgegliedert

- Lohn - und lohngebundene Kosten
- betriebliche Gemeinkosten
- Baustellengemeinkosten (einschl. Fahrkosten zur Baustelle)

Zuschläge für Überstunden (Mehrarbeit, Nacht-, Sonn- und Feiertagsarbeit) sind nicht einzubeziehen.

Bauhelferstunden für unvorhergesehene Arbeiten zum Nachweis
Menge: 5,000 h
DIN 276/2008: 419

**2.7.50 Stundenlohnleistungen - Baugeräte-Einsatz**
Für evtl. erforderliche Arbeiten, die nicht im Leistungsverzeichnis erfaßt sind und gegen Nachweis zur Ausführung kommen, werden verrechnet für:

Stundenlohnarbeiten durch Baugeräte auf Anordnung des Auftraggebers ausführen.

Der Verrechnungssatz für das jeweilige Gerät umfaßt sämtliche Aufwendungen für den Einsatz, insbesondere Gerätevorhalte- und Betriebsstoffkosten sowie sämtliche Zuschläge einschließlich der Kosten für das Bedienpersonal. Der Verrechnungssatz gilt für das zum Zeitpunkt auf der Baustelle befindliche Baugerät. Vergütet werden die tatsächlich geleisteten Arbeitsstunden.
Bagger über 0,4 bis 1,0 m3, einschl. Zubehör z.B. Hydraulikhammer
Menge: 3,000 h
DIN 276/2008: 419

**2.7.60 Stundenlohnleistungen - LKW-Einsatz**
Für evtl. erforderliche Arbeiten, die nicht im Leistungsverzeichnis erfaßt sind und gegen Nachweis zur Ausführung kommen, werden verrechnet für:

Stundenlohnarbeiten durch Lastkraftwagen auf Anordnung des Auftraggebers ausführen.

Der Verrechnungssatz für den jeweiligen LKW umfaßt sämtliche Aufwendungen für den Einsatz, insbesondere Gerätevorhalte- und Betriebsstoffkosten sowie sämtliche Zuschläge einschließlich der Kosten für das Bedienpersonal/Fahrer. Der Verrechnungssatz gilt für das zum Zeitpunkt auf der Baustelle befindliche Fahrzeug. Vergütet werden die tatsächlich geleisteten Arbeitsstunden, nach der Nutzlast des jeweiligen LKW.
LKW-Kipper, ca. 5 t Nutzlast.
Menge: 2,000 h
DIN 276/2008: 419

**2.7.70 Anfertigen von Revisionsunterlagen**
Anfertigen von Revisionsunterlagen
Dokumentation der Grundleitungen in 3-facher Ausfertigung in Aktenordner geheftet und
1x digital auf USB-Stick übergeben.
Die Unterlagen müssen neben den in der VOB Teil C DIN 18306 aufgeführten Unterlagen weiterhin enthalten:
- Inhaltsverzeichnis
- Herstellernachweise für alle eingebauten Rohre Anlagenteile
- Protokolle der Druck und Dichtheitsprüfung
- Dokumentation Kamerabefahrung
- Revisions- /Grundleitungspläne
- Prüfbericht Generalinspektion Fettabscheider
- Einweisungsprotokoll Fettabscheider
- Wartungshinweise Fettabscheider
Übergabe in entsprechender Datenform für LISA System des AG

Die Unterlagen sind 2 Wochen vor der Teil-Abnahme der Bauleitung zur Prüfung vorzulegen
Menge: 1,000 St
DIN 276/2008: 419
